# A4_NB_Verwaltungsgebäude FIT
Angebotsaufforderung (GAEB DA XML 3.2, DA83)
Projekt: A-10288-00
Währung: EUR
Vergabeart: Öffentliche Ausschreibung
Eröffnung: 02.07.2026 10:00:00
Ende der Zuschlagsfrist: 03.08.2026
Ausführungsbeginn: 14.09.2026
Ausführungsende: 21.06.2027
Auftraggeber: Autobahn GmbH des Bundes, Niederlassung Ost (Halle/Saale), AdB-NL Ost, Magdeburger Str.51, 06112 Halle, Magdeburger Str.51, 06112 Halle/Saale, Telefon +49 345 940 997 00, Fax +49 34594099702, E-Mail ost@autobahn.de; Vergabenummer: A1028800318
Erstellt mit: GXML Toolbox V3.3 R20230829, iTWO_64 V25.0.650, 04.05.2026

## 20250326_Metallbau_82 Metallbau
Datum: 04.05.2026
WaGr: 99_99_01

### Gewerk 01 3/05 Metallbau

#### Titel 01.01 Allgemein

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0003 Baustelle vorhalten**
Baustelleneinrichtung vorhalten über die
Grundeinsatzzeit hinaus, außer den vollen
Wochen werden Teilzeiten nach Tagen
zu 1/7 des Einheitspreises abgerechnet.
Vorhaltedauer: 36 Wochen (Los Metallbau)
Aufmaß: 1 Stück x 36 Wochen
Menge: 36,000 StWo

**01.01.0004 Aufenthalts- und Lagerräume**
*** Pauschalposition
Aufstellen, Vorhalten und Abbauen von Aufenthalts- und
Lagerräumen für den eigenen Bedarf  einschließlich dem
Bedarf der vom AN gebundenen Nachauftragnehmern
über die vereinbarte Leistungszeit und ausgeschriebenen
Leistungsumfang, einschl. An- und Abtransport.
In Abstimmung mit der Bauüberwachung.
Menge: 1,000 Psch

**01.01.0005 Vorlage Bestellisten und Muster**
*** Pauschalposition
Für die Vorlage der Bestellisten und die Bemusterung
zur Bestätigung durch den Auftraggeber einschl.
Nacharbeiten
bei Änderungen sowie Bereitstellung der Unterlagen,
Abstimmung mit dem Hersteller.
EP gilt für alle beschriebenen Leistungen.
Menge: 1,000 Psch

**01.01.0006 Schutzmaßnahmen**
Herstellen von Schutzmaßnahmen während der
Ausführung aller beschriebenen Leistungen
durch Abdecken mit starker Folie o.ä. vor
Beschädigungen u. Verschmutzungen schützen,
beidseitig im Bereich von jeweils 2,00 m.
Alle schützenden Abdeckungen vorhalten und
wieder entfernen nach Bedarf und Anweisung der
Bauleitung.
Menge: 290,000 m2

#### Titel 01.02 Alu-Fenster/Türen

**01.02.0001 F1, B/H 2,50/1,73 m, 2flg.**
F1 Alu-Fensterelement, B/H 2,50/ 1,73 m, 2-flg.
gemäß Systembeschreibung System 1
mit 75 mm Grundbautiefe
mit Einbruchhemmung in RC 2 nach DIN EN 1627
Verglasung: P4A - durchwurfhemmend; 3-fach
Fenstergriff: Edelstahl, abschließbar
Bewertetes Schalldämmmaß nach DIN 4109, SSK3
R'w = 37 dB für das Gesamtelement im eingebauten
Zustand
Abmessung BxH: 2500 mm x 1730 mm
2-flügliges Fenster - 2 Dreh-Kippflügel
Höhe: 1730 mm
(~1500 mm + Blendenhöhe + Laibungsdämmung/-putz)
obere Rahmenverbreiterung für Befestigung Raffstore
Farbe:  zweifarbig
außen:  in Anlehnung an RAL 9007 Graualuminium
innen:  in Anlehnung an RAL 9016 verkehrsweiß
Aufteilung: Anschlagsrichtung Drehflügel gem. AFU Plan
Ansichten
2 St DK-Flügel mit mittiger Pfostenteilung
incl. oberer Blendrahmenverbreiterung
Öffnungswinkel in Drehstellung 180°
Beschlag Fenster: BF 1, 6
Magnetschalterset: BF 5, pro Öffnungsflügel
Magnetkontakt zur Öffnungsüberwachung
Verglasung: GT 1
Die Verglasung ist als Schallschutzverglasung gemäß
den Anforderungen auszuführen.
Das Element ist mit einer oberen
Blendrahmenverbreiterung
für die Montage eines beweglichen Sonnenschutzes gemäß
gesonderter Positionsbeschreibung auszuführen.
Alle Komponenten müssen den Anforderungen aus der Norm
und des Prüfzeugnisses des Systemgebers entsprechen.
Anschlüsse
Die schalltechnischen Anforderungen zwischen Rahmen und
Baukörper sind nach DIN 4109 einzuhalten.
Seitlich: AS 1
Oben: AO 1
Unten: AU 1
Im EP sind zusätzlich mit einzukalkulieren:
-  verdeckter Kabelübergang für Magnetkontakt
  am Öffnungsflügel,
-  abdichtende Kabel-Durchführungstüllen als Kantenschutz und zur Abdichtung der Bohrungen in
  Fensterprofilen und zum Schutz der Kabel,
-  Kennzeichnung der Leitungsenden an Kabelaustritt
  für Übergabe Los Elektro

Zulage Ornamentglas in gesonderter Position.

Bereich F1-Fenster:
EG
R.1.7 Umkleide Herren:  2 Stk,  Zulage
Ornamentglas
R.1.8 Aufenthaltsraum/ Teeküche:  2 Stk
OG
R.2.7/ 2.8 Aufenthaltsraum/ Teeküche: 2 Stk.
R.2.10 Archiv:  1 Stk.
R.2.11 Büro Bauüberwachung:  1 Stk.
R.2.14 Büro Tunneltechnik:  1 Stk.
Menge: 9,000 St

**01.02.0002 F1, Zulage Ornamentglas**
Zulage für F1-Fenster B/H 2,50/1,73, 2-flg.,
Ausführung/ Anforderungen wie F1-Fenster jedoch anstatt

Klarglas mit Ornamentglas nach Bemusterung,
Mehrpreis Ornamentglas gegenüber Klarglas.

Bereich F1-Fenster:
EG
R.1.7 Umkleide Herren:  2 Stk., Zulage Ornamentglas
Menge: 2,000 St

**01.02.0003 F3, B/H 1,25/1,73 m, 1flg8.**
F3 Alu-Fensterelemente, B/H 1,25/ 1,73 m, 1-flg.
gemäß Systembeschreibung System 1
mit 75 mm Grundbautiefe
mit Einbruchhemmung in RC 2 nach DIN EN 1627
Verglasung: P4A - durchwurfhemmend; 3-fach
Fenstergriff: Edelstahl, abschließbar
Bewertetes Schalldämmmaß nach DIN 4109, SSK3
R'w = 37 dB für das Gesamtelement im eingebauten
Zustand
Abmessung BxH: 1250 mm x 1730 mm
1-flügliges Fenster - 1 Dreh-Kippflügel
Höhe:  1730 mm
(~1500 mm + Blendenhöhe + Laibungsdämmung/-putz)
obere Rahmenverbreiterung für Befestigung Raffstore
Farbe:  zweifarbig
außen:  in Anlehnung an RAL 9007 Graualuminium
innen:  in Anlehnung an RAL 9016 verkehrsweiß
Aufteilung: Anschlagsrichtung Drehflügel gem. AFU Plan
Ansichten
1 St DK-Flügel
inkl. oberer Blendrahmenverbreiterung
Öffnungswinkel in Drehstellung 180°
Beschlag Fenster: BF 1, 6
Magnetschalterset: BF 5, pro Öffnungsflügel
Magnetkontakt zur Öffnungsüberwachung
Verglasung: GT 1
Die Verglasung ist als Schallschutzverglasung gemäß
den Anforderungen auszuführen.
Die Verglasung ist als Ornamentverglasung gemäß
Bemusterung auszuführen.
Das Element ist mit einer oberen
Blendrahmenverbreiterung
für die Montage eines beweglichen Sonnenschutzes gemäß
gesonderter Positionsbeschreibung auszuführen.
Alle Komponenten müssen den Anforderungen aus der Norm
und des Prüfzeugnisses des Systemgebers entsprechen.
Anschlüsse
Die schalltechnischen Anforderungen zwischen Rahmen und
Baukörper sind nach DIN 4109 einzuhalten.
Seitlich: AS 1
Oben: AO 1
Unten: AU 1
Im EP sind zusätzlich mit einzukalkulieren:
- verdeckter Kabelübergang für Magnetkontakt
  am Öffnungsflügel,
- abdichtende Kabel-Durchführungstüllen als Kantenschutz und zur Abdichtung der Bohrungen in
  Fensterprofilen und zum Schutz der Kabel,
- Kennzeichnung der Leitungsenden an Kabelaustritt
  für Übergabe Los Elektro

Zulage Ornamentglas in gesonderter Position.

Bereich F3-Fenster:
EG
R.1.1 barrierefreies WC:  1 Stk., Zulage
Ornamentglas
R.1.2 Umkleide Damen:  1 Stk., Zulage
Ornamentglas
R.1.3 Dusche Damen:  1 Stk., Zulage
Ornamentglas
R.1.5b WC Herren:  1 Stk., Zulage
Ornamentglas
R.1.6 Waschraum/ Dusche Herren:  1 Stk., Zulage
Ornamentglas
R.1.7 Umkleide Herren:  1 Stk., Zulage
Ornamentglas
OG
R.2.1 Labor 4 Netzwerk/ Technik:  2 Stk.
R.2.2b WC Herren:  1 Stk., Zulage
Ornamentglas
R.2.3 WC Damen:  1 Stk., Zulage Ornamentglas
R.2.4 Büro Erhaltung/ Elektrofachkraft: 2 Stk.
R.2.11 Büro Bauüberwachung:  1 Stk.
R.2.12 Büro Elektrofachkraft:  2 Stk.
R.2.13 Büro Funktechnik SWIS:  2 Stk.
R.2.17 Drucker/ Kopierer:  1 Stk.
R.2.19b Flur:  1 Stk.
Menge: 19,000 St

**01.02.0004 F3, Zulage Ornamentglas**
Zulage für F3-Fenster B/H 1,25/1,73, 1-flg.,
Ausführung/ Anforderungen wie F1-Fenster jedoch anstatt

Klarglas mit Ornamentglas nach Bemusterung,
Mehrpreis Ornamentglas gegenüber Klarglas.

Bereich F3-Fenster, Zulage Ornamentglas:
EG
R.1.1 barrierefreies WC:  1 Stk., Zulage
Ornamentglas
R.1.2 Umkleide Damen:  1 Stk., Zulage
Ornamentglas
R.1.3 Dusche Damen:  1 Stk., Zulage
Ornamentglas
R.1.5b WC Herren:  1 Stk., Zulage
Ornamentglas
R.1.6 Waschraum/ Dusche Herren:  1 Stk., Zulage
Ornamentglas
R.1.7 Umkleide Herren:  1 Stk., Zulage
Ornamentglas
OG
R.2.2b WC Herren:  1 Stk., Zulage
Ornamentglas
R.2.3 WC Damen:  1 Stk., Zulage Ornamentglas
Menge: 8,000 St

**01.02.0005 F4, B/H 1,25/1,73 m, 1flg.**
F4 Alu-Fensterelement, B/H 1,25/ 1,73 m, 1-flg.
gemäß Systembeschreibung System 1
mit 75 mm Grundbautiefe
mit Einbruchhemmung in RC 2 nach DIN EN 1627
Verglasung: P4A - durchwurfhemmend; 3-fach
Fenstergriff: Edelstahl, abschließbar
Bewertetes Schalldämmmaß nach DIN 4109, SSK3
R'w = 37 dB für das Gesamtelement im eingebauten
Zustand
Abmessung BxH: 1250 mm x 1730 mm
1-flügliges Fenster - 1 Dreh-Kippflügel
Höhe:  1730 mm
(~1500 mm + Blendenhöhe + Laibungsdämmung/-putz)
obere Rahmenverbreiterung für Befestigung
Raffstore
Farbe:  zweifarbig
außen:  in Anlehnung an RAL 9007 Graualuminium
innen:  in Anlehnung an RAL 9016 verkehrsweiß
Aufteilung: Anschlagsrichtung Drehflügel gem. AFU Plan
Ansichten
1 St DK-Flügel
incl. oberer Blendrahmenverbreiterung,
Öffnungswinkel in Drehstellung 180°
Beschlag Fenster: BF 1, 6
Magnetschalterset: BF 5, pro Öffnungsflügel
Magnetkontakt zur Öffnungsüberwachung
Verglasung D/K-Flügel: GT 1
Die Verglasung ist als Schallschutzverglasung gemäß den
Anforderungen auszuführen.
Die Verglasung ist als Ornamentverglasung gemäß
Bemusterung auszuführen.
Das Element ist mit einer oberen
Blendrahmenverbreiterung
für die Montage eines beweglichen Sonnenschutzes gemäß
gesonderter Positionsbeschreibung auszuführen.
Alle Komponenten müssen den Anforderungen aus der Norm
und des Prüfzeugnisses des Systemgebers entsprechen.
Anschlüsse
Die schalltechnischen Anforderungen zwischen Rahmen und
Baukörper sind nach DIN 4109 einzuhalten.
Seitlich: AS 1
Oben: AO 1
Unten: AU 1
Im EP sind zusätzlich mit einzukalkulieren:
-  verdeckter Kabelübergang für Magnetkontakt
  am Öffnungsflügel,
-  abdichtende Kabel-Durchführungstüllen als Kantenschutz und zur Abdichtung der Bohrungen in
  Fensterprofilen und zum Schutz der Kabel,
-  Kennzeichnung der Leitungsenden an Kabelaustritt
  für Übergabe Los Elektro

Bereich F4-Fenster
EG
R.1.12 Labor 1 Tunneltechnik:  1 Stk.
R.1.13 Labor 2 Verkehrstechnik: 2 Stk.
Menge: 3,000 St

**01.02.0006 F5, B/H 2,50/1,73 m, 2flg.**
F5 Alu-Fensterelement, B/H 2,50/ 1,73 m, 2-flg.
gemäß Systembeschreibung System 1
mit 75 mm Grundbautiefe
mit Einbruchhemmung in RC 2 nach DIN EN 1627
Verglasung: P4A - durchwurfhemmend; 3-fach
Fenstergriff: Edelstahl, abschließbar
Bewertetes Schalldämmmaß nach DIN 4109, SSK3
R'w = 37 dB für das Gesamtelement im eingebauten
Zustand
Abmessung BxH: 2500 mm x 1730 mm
2-flügliges Fenster - 2 Dreh-Kippflügel
Höhe: 1730 mm
(~1500 mm + Blendenhöhe + Laibungsdämmung/-putz)
obere Rahmenverbreiterung für Befestigung Raffstore
Farbe:  zweifarbig
außen:  in Anlehnung an RAL 9007 Graualuminium
innen:  in Anlehnung an RAL 9016 verkehrsweiß
Aufteilung: Anschlagsrichtung Drehflügel gem. AFU Plan
Ansichten
2 St DK-Flügel mit mittiger Pfostenteilung
incl. oberer Blendrahmenverbreiterung
Öffnungswinkel in Drehstellung 180°
Beschlag Fenster: BF 1, 6
Magnetschalterset: BF 5, pro Öffnungsflügel
Magnetkontakt zur Öffnungsüberwachung
Verglasung: GT 1
Die Verglasung ist als Schallschutzverglasung gemäß
den Anforderungen auszuführen.
Das Element ist mit einer oberen
Blendrahmenverbreiterung
für die Montage eines beweglichen Sonnenschutzes gemäß
gesonderter Positionsbeschreibung auszuführen.
Alle Komponenten müssen den Anforderungen aus der Norm
und des Prüfzeugnisses des Systemgebers entsprechen.
Anschlüsse
Die schalltechnischen Anforderungen zwischen Rahmen und
Baukörper sind nach DIN 4109 einzuhalten.
Seitlich: AS 1
Oben: AO 1
Unten: AU 1
Im EP sind zusätzlich mit einzukalkulieren:
-  verdeckter Kabelübergang für Magnetkontakt
  am Öffnungsflügel,
-  abdichtende Kabel-Durchführungstüllen als Kantenschutz und zur Abdichtung der Bohrungen in
  Fensterprofilen und zum Schutz der Kabel,
-  Kennzeichnung der Leitungsenden an Kabelaustritt
  für Übergabe Los Elektro

Bereich F5-Fenster:
EG
R.1.11 Monitorraum:  1 Stk.
R.1.12 Labor 1 Tunneltechnik:  1 Stk.
Menge: 2,000 St

**01.02.0007 F6, B/H 6,41/1,73 m, 2x2flg.+Paneel**
F6 Alu-Fensterelement, B/H 6,41/ 1,73 m
gemäß Systembeschreibung System 1
mit 75 mm Grundbautiefe
mit Einbruchhemmung in RC 2 nach DIN EN 1627
Verglasung: P4A - durchwurfhemmend; 3-fach
Fenstergriff: Edelstahl, abschließbar
Bewertetes Schalldämmmaß nach DIN 4109, SSK3
R'w = 37 dB für das Gesamtelement im eingebauten
Zustand
Abmessung BxH: 6410 mm x 1730 mm
2 x 2-flügliges Fenster - 2 Dreh-Kippflügel, 1 x
Paneel,
incl. oberer Blendrahmenverbreiterung
Höhe: 1730 mm
(~1500 mm + Blendenhöhe + Laibungsdämmung/-putz)
obere Rahmenverbreiterung für Befestigung Raffstore
Farbe:  zweifarbig
außen:  in Anlehnung an RAL 9007 Graualuminium
innen:  in Anlehnung an RAL 9016 verkehrsweiß
Aufteilung:  Anschlagsrichtung Drehflügel gem. AFU
Plan
Ansichten
2 Teile jeweils als 2-flügliges Fenster mit mittiger
Pfostenteilung,
2 x 2 Dreh-Kippflügel,
symmetrisch geteilt, 2x 2,50-2,41 x 1,73 m (BxH)
1 Teil  mit Paneelfüllung 1,50 x 1,73 m (BxH)
genaue Fensterteilung durch Aufmaß vor Ort
in Abhängigkeit der genauen Lage der raumttrennenden
Wand,
Paneelfüllung: einbruchhemmendes Paneel RC2;
Innenschale  Aluminiumblech, in Anlehnung an RAL 9016 verkehrsweiß
Dämmkern Dämmstoff
Außenschale  VSG mit rückseitiger Beschichtung
(farblich auf Isolier-Verglasung abgestimmt,
Grauton nach Bemusterung)
je inkl. oberer Blendrahmenverbreiterung
1 Stück Pfostenverbreiterung für
Trockenbauwandanschluss
Öffnungswinkel in Drehstellung 180°
Beschlag Fenster: BF 1, 6
Magnetschalterset: BF 5, pro Öffnungsflügel
Magnetkontakt zur Öffnungsüberwachung
Verglasung: GT 1
Die Verglasung ist als Schallschutzverglasung gemäß den
Anforderungen auszuführen.
1 St Paneelfeld
Ausfachung: PF 2,  einbruchhemmend RC2
Die Pfosten sind verbreitert auszuführen.
Auf einem Pfosten erfolgt bauseits ein
Trennwandanschluss.
Der Pfosten ist für den Anschluss entsprechend
vorzurichten.
Das Element ist mit einer oberen
Blendrahmenverbreiterung
für die Montage eines beweglichen Sonnenschutzes gemäß
gesonderter Positionsbeschreibung auszuführen.
Alle Komponenten müssen den Anforderungen aus der Norm
und des Prüfzeugnisses des Systemgebers entsprechen.
Anschlüsse
Die schalltechnischen Anforderungen zwischen Rahmen und
Baukörper sind nach DIN 4109 einzuhalten.
Seitlich: AS 1
Oben: AO 1
Unten: AU 1
Im EP sind zusätzlich mit einzukalkulieren:
- verdeckter Kabelübergang für Magnetkontakt
  am Öffnungsflügel,
- abdichtende Kabel-Durchführungstüllen als Kantenschutz und zur Abdichtung der Bohrungen in
  Fensterprofilen und zum Schutz der Kabel,
- Kennzeichnung der Leitungsenden an Kabelaustritt
  für Übergabe Los Elektro

Bereich F6-Fenster:
OG
Zwischen den Räumen
R.2.5 Büro Stellvertreter und Bürokauffrau/ R.2.6 Büro
Fachinformatik: 1 Stk.
Menge: 1,000 St

**01.02.0008 F7, B/H 7,73/1,73 m, Ecke+Paneele**
F7 Alu-Fensterelement, B/H 7,73/ 1,73 m
Bereich 90° Ecke, B = 2 x 3,865 m
gemäß Systembeschreibung System 1
mit 75 mm Grundbautiefe
mit Einbruchhemmung in RC 2 nach DIN EN 1627
Verglasung:  P4A - durchwurfhemmend; 3-fach
Fenstergriff:  Edelstahl, abschließbar
Bewertetes Schalldämmmaß nach DIN 4109, SSK3
R'w = 37 dB für das Gesamtelement im eingebauten
Zustand
Abmessung BxH: 7730 mm x 1730 mm
im Grundriss 1 x 90° abgewinkelt
Breite 1 = 3865 mm,  3-teilig
Breite 2 = 3865 mm,  3-teilg
je incl. oberer Blendrahmenverbreiterung,
Höhe: 1.730 mm
(~1.500 mm + Blendenhöhe + Laibungsdämmung/-putz)
obere Rahmenverbreiterung für Befestigung Raffstore
Farbe:  zweifarbig
außen:  in Anlehnung an RAL 9007 Graualuminium
innen:  in Anlehnung an RAL 9016 verkehrsweiß
Aufteilung:  Anschlagsrichtung Drehflügel gem. AFU Plan
Ansichten
6-teiliges Fensterelement mit  Pfostenteilung, über Eck
2 x 3-teilig
gesamt: 4 Stk. Dreh-Kippflügel, 2 Paneele

Teil 1:  3-teilig, Breite 3,865 m gemessen an
Rohbauaußenkante, bestehend aus
1 x 2fl. Fenster B/H 2,50 x 1,73 m,
mit 2 Dreh-Kippflügel,
symmetrisch geteilt, mittige Pfostenteilung,
Rest: seitlich daneben Paneel, ohne Raffstore,
Paneelanschluß an 90° Ecke

Teil 2:  3-teilig, Breite 3,865 m gemessen an
Rohbauaußenkante, bestehend aus
2 x 1fl. Fenster B/H 1,25 x 1,73 m
Dreh-Kippflügel
Rest: dazwischen Paneel, ohne Raffstore,
Fensteranschluß an 90° Ecke

Öffnungswinkel in Drehstellung 180°
Beschlag Fenster: BF 1, 6
Magnetschalterset: BF 5, pro Öffnungsflügel
Magnetkontakt zur Öffnungsüberwachung
Verglasung: GT 1
2 St Paneelfelder einbruchhemmendes Paneel RC2;
  Innenschale: Aluminiumblech, in Anlehnung an RAL  9016 verkehrsweiß
  Dämmkern:  Dämmstoff
  Außenschale: VSG mit rückseitiger Beschichtung
  (farblich auf Isolier-Verglasung abgestimmt,
  Grauton nach Bemusterung)
  je incl. oberer Blendrahmenverbreiterung
  Ausfachung: PF 2, einbruchhemmend RC2
Zusätzliche Rahmenverbreiterung im Eckbereich auf Grund
bauseitiger Stahlstütze 90/90/6,3.
Die 90° Eckausbildung einschließlich der Verkleidung
der bauseitigen Eck-Stahlstütze 90/90/6,3 ist im Innen- und Außenbereich mit einem systemgebundenen
wärmegedämmten Aluminiumprofil analog der Fenster
in Material, Form und Farbe auszuführen.
Die Verglasung und Paneelfelder sind entsprechend den
Schallschutzanforderungen auszuführen.
Das Element ist mit einer oberen
Blendrahmenverbreiterung
für die Montage eines beweglichen Sonnenschutzes gemäß
gesonderter Positionsbeschreibung auszuführen.
Alle Komponenten müssen den Anforderungen aus der Norm
und des Prüfzeugnisses des Systemgebers entsprechen.
Anschlüsse
Die schalltechnischen Anforderungen zwischen Rahmen und
Baukörper sind nach DIN 4109 einzuhalten.
Seitlich: AS 1
Oben: AO 1
Unten: AU 1
Im EP sind zusätzlich mit einzukalkulieren:
-  verdeckter Kabelübergang für Magnetkontakt
  am Öffnungsflügel,
-  abdichtende Kabel-Durchführungstüllen als Kantenschutz und zur Abdichtung der Bohrungen in
  Fensterprofilen und zum Schutz der Kabel,
-  Kennzeichnung der Leitungsenden an Kabelaustritt
  für Übergabe Los Elektro

Bereich: F7-Fenster
R.2.16 Büro Standortleiter:  1 Stk.
Menge: 1,000 St

**01.02.0009 F8, B/H 2,50/1,73 m, 2flg, Eternit**
F8 Alu-Fensterelement, B/H 2,50/ 1,73 m, 2-flg.
Bereich Eternitfassadenverkleidung
gemäß Systembeschreibung System 1
mit 75 mm Grundbautiefe
mit Einbruchhemmung in RC 2 nach DIN EN 1627
Verglasung: P4A - durchwurfhemmend; 3-fach
Fenstergriff: Edelstahl, abschließbar
Bewertetes Schalldämmmaß nach DIN 4109, SSK3
R'w = 37 dB für das Gesamtelement im eingebauten
Zustand
Abmessung: 2500 mm x 1730 mm
2-flügliges Fenster - 2 Dreh-Kippflügel
Zusätzliche Rahmenverbreiterung für Anschluss
Eternitfassade
Höhe: 1730 mm
(~1.500 mm + Blendenhöhe + Anschluss Eternitfassade)
obere Rahmenverbreiterung für Befestigung Raffstore
Farbe:  zweifarbig
außen:  in Anlehnung an RAL 9007 Graualuminium
innen:  in Anlehnung an RAL 9016 verkehrsweiß
Aufteilung: Anschlagsrichtung Drehflügel gem. AFU Plan
Ansichten
2 St DK-Flügel mit mittiger Pfostenteilung
incl. oberer Blendrahmenverbreiterung
Öffnungswinkel in Drehstellung 180°
Beschlag Fenster: BF 1, 6
Magnetschalterset: BF 5, pro Öffnungsflügel
Magnetkontakt zur Öffnungsüberwachung
Verglasung: GT 1
Die Verglasung ist als Schallschutzverglasung gemäß
den Anforderungen auszuführen.
Das Element ist mit einer oberen
Blendrahmenverbreiterung
für die Montage eines beweglichen Sonnenschutzes gemäß
gesonderter Positionsbeschreibung auszuführen.
Alle Komponenten müssen den Anforderungen aus der Norm
und des Prüfzeugnisses des Systemgebers entsprechen.
Anschlüsse
Die schalltechnischen Anforderungen zwischen Rahmen und
Baukörper sind nach DIN 4109 einzuhalten.
Seitlich: AS 2
Oben: AO 2
Unten: AU 2
Im EP sind zusätzlich mit einzukalkulieren:
- verdeckter Kabelübergang für Magnetkontakt
  am Öffnungsflügel,
- abdichtende Kabel-Durchführungstüllen als Kantenschutz und zur Abdichtung der Bohrungen in
  Fensterprofilen und zum Schutz der Kabel,
- Kennzeichnung der Leitungsenden an Kabelaustritt
  für Übergabe Los Elektro

Bereich F8-Fenster:
OG
R.2.15 Beratung:  2 Stk.
R.2.18 Büro Bauüberwachung:  1 Stk.
Menge: 3,000 St

**01.02.0010 F9, B/H 1,25/1,73 m, 1flg, Eternit**
F9 Alu-Fensterelement, B/H 1,25/ 1,73 m, 1-flg.
Bereich Eternitfassadenverkleidung
gemäß Systembeschreibung System 1
mit 75 mm Grundbautiefe
mit Einbruchhemmung in RC 2 nach DIN EN 1627
Verglasung: P4A - durchwurfhemmend; 3-fach
Fenstergriff: Edelstahl, abschließbar
Bewertetes Schalldämmmaß nach DIN 4109, SSK3
R'w = 37 dB für das Gesamtelement im eingebauten
Zustand
Abmessung: 1250 mm x 1730 mm
1-flügliges Fenster - 1 Dreh-Kippflügel
Zusätzliche Rahmenverbreiterung für Anschluss
Eternitfassade
Höhe:  1730 mm
(~1.500 mm + Blendenhöhe + Anschluss Eternitfassade)
obere Rahmenverbreiterung für Befestigung Raffstore
Farbe:  zweifarbig
außen:  in Anlehnung an RAL 9007 Graualuminium
innen:  in Anlehnung an RAL 9016 verkehrsweiß
Aufteilung: Anschlagsrichtung Drehflügel gem. AFU Plan
Ansichten
1 St DK-Flügel
incl. oberer Blendrahmenverbreiterung
Öffnungswinkel in Drehstellung 180°
Beschlag Fenster: BF 1, 6
Magnetschalterset: BF 5, pro Öffnungsflügel
Magnetkontakt zur Öffnungsüberwachung
Verglasung: GT 1
Die Verglasung ist als Schallschutzverglasung gemäß den
Anforderungen auszuführen.
Das Element ist mit einer oberen
Blendrahmenverbreiterung
für die Montage eines beweglichen Sonnenschutzes gemäß
gesonderter Positionsbeschreibung auszuführen.
Alle Komponenten müssen den Anforderungen aus der Norm
und des Prüfzeugnisses des Systemgebers entsprechen.
Anschlüsse
Die schalltechnischen Anforderungen zwischen Rahmen und
Baukörper sind nach DIN 4109 einzuhalten.
Seitlich: AS 2
Oben: AO 2
Unten: AU 2
Im EP sind zusätzlich mit einzukalkulieren:
- verdeckter Kabelübergang für Magnetkontakt
  am Öffnungsflügel,
- abdichtende Kabel-Durchführungstüllen als Kantenschutz und zur Abdichtung der Bohrungen in
  Fensterprofilen und zum Schutz der Kabel,
- Kennzeichnung der Leitungsenden an Kabelaustritt
  für Übergabe Los Elektro

Bereich F9-Fenster
OG
R.2.15 Beratung:  1 Stk.
Menge: 1,000 St

**01.02.0011 M1-außen, B/H 2,50/2,30 m, Eternit**
M1 Alu-Glas-Tür-Element, Haupteingangstür
Außentür, B/H 2,50 x 2,30 m
Bereich Eternitfassadenverkleidung
gemäß Systembeschreibung System 2
mit 75 mm Grundbautiefe als hochbeanspruchte Tür
mit Einbruchhemmung in RC 2 nach DIN EN 1627
Bewertetes Schalldämmmaß nach DIN 4109  SSK3
R'w = 37 dB für das Gesamtelement im eingebauten
Zustand
Ausstattung:
- Antipanik DIN EN 179, Vollpanik
- Mechan. Schließzylinder
- elektr. Türöffner
- Sicherheitsschloss mit Drückersteuerung
- Obentürschließer Bandgegenseite (innen)

Abmessung BxH: 2500 mm x 2300 mm
(Rohbauöffnung Mauerwerk)
Rahmenverbreiterung für 3-seitige Laibungsdämmung
WDVS und Anschluss Eternitfassade (Portalausbildung
Haupteingang)
Farbe:  einfarbig
außen/ innen: in Anlehnung an RAL 9007 Graualuminium
Aufteilung:
1 St 2-flg. Notausgangstür Tür nach DIN EN 179.
Tür nach außen aufschlagend, asymmetrisch geteilt
Anschlag Gangflügel DIN rechts
Breite Gangflügel:  1350 mm
lichtes Durchgangsmaß > 1000 mm
Beschlag Tür: BT 5
Gangflügel; senkrechte Stoßgriffe Edelstahl,
innen und außen
Magnetschalter: BT 24
Riegelschaltkontakt: BT 25
Türschließer mit Rastfeststellung BT 21
Obentürschließer auf Bandgegenseite
Verglasung mit Polycarbonat: GT 5
Türelement vorgerichtet für 2x Einbaukabelübergang und
Sperrelement (bauseits geliefert), Bereitstellung durch
Los
Elektro für den Einbau durch Los Metallbau.
Das Türelement ist mit einem E-Öffner mit verdeckter
Kabelführung und vorgerichtet für den bauseitigen
Anschluss auszuführen.
Alle Komponenten müssen den Anforderungen aus der Norm
und des Prüfzeugnisses des Systemgebers entsprechen.
Anschlüsse
Seitlich: AS 2
Oben: AO 2
Fußpunkt Tür: AU 3  Türschwellen- und Basisprofil
  (wärmegedämmt,
Stahlrohrverstärkung)

Bereich: M1-Außentür
EG
R.1.0 Windfang/ außen:  1 Stk.
Menge: 1,000 St

**01.02.0012 M2-innen, B/H 2,51/2,30 m**
M2 Alu-Glas-Tür-Element, Windfangtür innen,
Innentür, B/H 2,51 x 2,30 m
gemäß Systembeschreibung System 3
Ausstattung:
- Antipanik DIN EN 179, Vollpanik
- Mechan. Schließzylinder
- Obentürschließer

Abmessung BxH: 2510 mm x 2300 mm
Farbe:  einfarbig
außen/ innen: in Anlehnung an RAL-Standartfarbe nach Bemusterung
Aufteilung Innentürelement:
1 St 2-flg. Notausgangstür Tür nach DIN EN 179
asymmetrisch geteilt
Anschlag Gangflügel DIN rechts
Breite Gangflügel 1350 mm
lichtes Durchgangsmaß > 1000 mm
Beschlag Tür: BT 3
Gangflügel; senkrechter Stangengriff Edelstahl,
auf Bandseite
Türschließer mit Rastfeststellung BT 21
Verglasung: GT 11
Einbau:
seitlich zwischen Türpfosten aus Stahlprofilen
mit F30 Trockenbaubekleidung,
oben Stahlprofilträger mit F30 Trockenbaubekleidung
unter Trockenbau-Deckenschürze.
Alle Komponenten müssen den Anforderungen aus der Norm
und des Prüfzeugnisses des Systemgebers entsprechen.
Anschlüsse: allseitig  A 3

Bereich: M2-Innentür
EG zwischen
R.1.0 Windfang/ Treppenhaus:  1 Stk.
Menge: 1,000 St

**01.02.0013 M3-innen, B/H 1,26/2,13 m, RS, 2 St**
M3 Alu-Glas-Rauchschutztür-Element (RS)
Innentür, B/H 1,26 x 2,13 m
gemäß Systembeschreibung System 4 nach DIN 18095
Ausführung: RS/ ss
Ausstattung:- Antipanik DIN EN 179
- Mechan. Schließzylinder
- elektr. Türöffner
- Obentürschließer mit Feststellanlage (Magnet)
Abmessung BxH: 1260 mm x 2130 mm
(Rohbauöffnung Mauerwerk)
Farbe:  einfarbig
außen/ innen: in Anlehnung an RAL-Standartfarbe nach Bemusterung
Aufteilung:
1 St 1-flg. Notausgangstür Tür nach DIN EN 179
lichtes Durchgangsmaß > 1000 mm
Anschlag DIN rechts
Beschlag Tür: BT 10
Gleitschienen Türschließer mit Elektrohaftmagnete
und Rauchschaltzentrale sowie Unterbrechertaster
beidseitig des Elementes  BT 22
Verglasung: GT 11  VSG einschalig
Türelement soll annähernd 180° offen gehalten werden.
-  Obertürschließer mit integrierten Rauchmelder,
  zusätzl. 2 St Decken-Rauchmelder,
  > 50 cm Abstand zum Türflügel beidseitig befestigt,
  einschl. Kabelverlegung innerhalb Türprofile,
  Kabelkanal Trockenbau Wand/ Decke anstrichfertig,
  Decken Beton/ Trockenbau, Wand 24 cm MW,
  1 m Aufputz, 1 m eingeschlitzt in Wand verputzt
Das Türelement ist zusätzlich mit einem E-Öffner mit
verdeckter Kabelführung und vorgerichtet für den
bauseitigen Anschluss auszuführen.
Anschlüsse: allseitig A 1
Baukörper aus Mauerwerk.
Die Anschlüsse der Rauchschutztüren müssen
hinsichtlich der mechanischen Festigkeit und der
dauerhaften Abdichtung mit dauerelastischen
Dichtungsmasse bei sinngemäßer Anwendung
der DIN 18540 fachgerecht ausgeführt werden.
Ausführung gemäß des Prüfzeugnisses.
Bereich: M3-Innentür
EG zwischen
R.1.21 Flur/ Treppenhaus:  1 Stk.
Menge: 1,000 St

**01.02.0014 M4-innen, B/H 1,26/2,13 m, T30, RS**
M4-Alu-Paneel-Brandschutz/Rauchschutz-Türelement T-30
RS
Innentür, B/H 1,26 x 2,13 m
gemäß Systembeschreibung System 5
nach DIN 4102 und DIN 18095,
mit Einbruchhemmung in RC 3, nach DIN EN 1627
Ausstattung:
- Mechan. Schließzylinder
- elektr. Türöffner
- Sicherheitsschloss mit Drückersteuerung
- Obentürschließer

Abmessung BxH: 1260 mm x 2130 mm
(Rohbauöffnung Mauerwerk)
Farbe:  einfarbig
außen/ innen: in Anlehnung an RAL 9007 Graualuminium
Aufteilung:
1 St 1-flg. Tür
Anschlag: DIN rechts
Beschlag Tür: BT 15
Türschließer: BT 20
Ausfachung: PF 3  Paneelfüllung
geschlossene Ausführung, einbruchhemmendes Paneel RC3
Außen-/Innenschale: Stahlblech
Dämmkern: Silikatplatte
Anschlüsse: allseitig A 2
Baukörper aus Mauerwerk.
Das Türelement ist mit einem E-Öffner mit verdeckter
Kabelführung und vorgerichtet für den bauseitigen
Anschluss auszuführen.
Die Anschlüsse der Brand-/Rauchschutztüren müssen
hinsichtlich der mechanischen Festigkeit und der
dauerhaften Abdichtung mit dauerelastischen
Dichtungsmasse bei sinngemäßer Anwendung
der DIN 18540 fachgerecht ausgeführt werden.
Ausführung gemäß des Prüfzeugnisses.

Bereich: M4-Innentür
EG zwischen
R.1.18 Server/ Treppenhaus:  1 Stk.
R.1.19 Brandmeldezentrale, Löschzentrale/  R.1.0
Windfang:  1 Stk.
Menge: 2,000 St

**01.02.0015 M5-außen, B/H 1,26/2,30 m**
M5 Alu-Glas-Tür-Element, Nebenausgangstür
Außentür, B/H 1,26 x 2,30 m
Alu-Tür-Element M5, gemäß Systembeschreibung System 2
mit 75 mm Grundbautiefe als hochbeanspruchte Tür
mit Einbruchhemmung in RC 2 nach DIN EN 1627
Ausstattung:
- Antipanik DIN EN 179
- Mechan. Schließzylinder
- elektr. Türöffner
- Sicherheitsschloss mit Drückersteuerung
- Obentürschließer Bandgegenseite (innen)

Abmessung BxH: 1260 mm x 2300 mm
Rahmenverbreiterung für 3-seitige Laibungsdämmung WDVS
Farbe:  einfarbig
außen/ innen: in Anlehnung ab RAL 9007 Graualuminium
Aufteilung:
1 St 1-flg. Notausgangstür Tür nach DIN EN 179
Tür nach außen aufschlagend
Anschlag DIN rechts/ DIN links
lichtes Durchgangsmaß > 1000 mm
Beschlag Tür: BT 2
Magnetschalter: BT 24
Riegelschaltkontakt: BT 25
Türschließer mit Rastfeststellung: BT 20
Obentürschließer auf Bandgegenseite
Verglasung mit Polycarbonat: GT 5
Türelement vorgerichtet für Fluchttüröffner und
Einsteckfallenschloss (bauseits geliefert),
Bereitstellung durch Los Elektro
für den Einbau Los Metallbau.
Das Türelement ist mit einem E-Öffner mit verdeckter
Kabelführung und vorgerichtet für den bauseitigen
Anschluss auszuführen.
Alle Komponenten müssen den Anforderungen aus der Norm
und des Prüfzeugnisses des Systemgebers entsprechen.
Anschlüsse
Seitlich: AS 1
Oben: AO 1
Fußpunkt Tür: AU 3  Türschwellen- und Basisprofil
(wärmegedämmt, Stahlrohrverstärkung)

Bereich: M5-Außentür
EG
R.1.21b Flur/ außen:  1 Stk. DIN
rechts
R.1.8 Aufenthaltsraum, Teeküche/ außen:  1 Stk.
DIN links
Menge: 2,000 St

**01.02.0016 M6-innen, B/H 1,26/2,13 m, RS**
M6 Alu-Glas-Rauchschutztür-Element (RS)
Innentür, B/H 1,26/2,13 m
gemäß Systembeschreibung System 4 nach DIN 18095
Ausführung: RS / ss
Ausstattung:
- Antipanik DIN EN 179
- Mechan. Schließzylinder
- Obentürschließer mit Feststellanlage (Magnet)

Abmessung BxH: 1260 mm x 2130 mm  (BxH)
(Rohbauöffnung Mauerwerk)
Farbe:  einfarbig
außen/ innen: in Anlehnung an RAL-Standartfarbe nach Bemusterung
Aufteilung:
1 St 1-flg. Notausgangstür Tür nach DIN EN 179
lichtes Durchgangsmaß > 1000 mm
Anschlag:  DIN links
Beschlag Tür: BT 9
Gleitschienen Türschließer
mit Elektrohaftmagnete und Rauchschaltzentrale sowie Unterbrechertaster beidseitig des Elementes  BT 22
Verglasung: GT 11  VSG einschalig
Das Türelement soll annähernd 90° offen gehalten
werden.
Anschlüsse
Allseitig: A 1
Baukörper aus Mauerwerk.
Die Anschlüsse der Rauchschutztüren müssen hinsichtlich
der mechanischen Festigkeit und der dauerhaften
Abdichtung
mit dauerelastischen Dichtungsmasse bei sinngemäßer
Anwendung
der DIN 18540 fachgerecht ausgeführt werden.
Ausführung gemäß des Prüfzeugnisses.
Einbauort:  Obergeschoss Treppenhaus zum Flur

Bereich: M6-Innentür
OG zwischen
R.2.19b Flur/ Treppenhaus:  1 Stk.
Menge: 1,000 St

**01.02.0017 M7-außen, B/H 2,50/2,30 m**
M7 Alu-Glas-Tür-Element, R1.16 Labor 3
Außentür, B/H 2,50 x 2,30 m
gemäß Systembeschreibung System 2
mit 75 mm Grundbautiefe als hochbeanspruchte Tür
mit Einbruchhemmung in RC 2 nach DIN EN 1627
Bewertetes Schalldämmmaß nach DIN 4109  SSK3
R'w = 37 dB für das Gesamtelement im eingebauten
Zustand
Ausstattung:
- Mechan. Schließzylinder
- elektr. Türöffner
- Sicherheitsschloss mit Drückersteuerung
- Obentürschließer Bandgegenseite (innen)

Abmessung BxH: 2500 mm x 2300 mm
Rahmenverbreiterung für 3-seitige Laibungsdämmung
WDVS
Farbe:  einfarbig
außen/ innen: in Anlehnung an RAL 9007 Graualuminium
Aufteilung:
1 St 2-flg. Tür nach DIN EN 179. Tür nach
außen aufschlagend, symmetrisch geteilt
Anschlag Gangflügel DIN rechts
Breite Gangflügel 1150 mm
lichtes Durchgangsmaß > 1000 mm
Beschlag Tür: BT 4
beide Flügel; senkrechte Stoßgriffe Edelstahl,
außen
Magnetschalter: BT 24
Riegelschaltkontakt: BT 25
Türschließer mit Rastfeststellung: BT 21
Obentürschließer auf Bandgegenseite
Verglasung: GT 2
Türelement vorgerichtet für 2x Einbaukabelübergang und
Sperrelement (bauseits geliefert), Bereitstellung durch
Los
Elektro für den Einbau durch Los Metallbau
Das Türelement ist mit einem E-Öffner mit verdeckter
Kabelführung und vorgerichtet für den bauseitigen
Anschluss
auszuführen.
Alle Komponenten müssen den Anforderungen aus der Norm
und des Prüfzeugnisses des Systemgebers entsprechen.
Anschlüsse
Seitlich: AS 1
Oben: AO 1
Fußpunkt Tür: AU 3  Türschwellen- und Basisprofil
  (wärmegedämmt,
Stahlrohrverstärkung)

Zulage Türfeststeller zum Anschrauben in gesonderter
Pos.

Bereich: M7-Außentür
EG
R.1.16 Labor 3 Werkstatt, Lötplatz/ außen:  1 Stk.
Menge: 1,000 St

**01.02.0018 M8-innen, B/H 1,35/2,30 m, RS**
M8 Alu-Glas-Rauchschutztür-Element (RS)
Innentür, B/H 1,35/ 2,30 m
gemäß Systembeschreibung System 4 nach DIN 18095
Ausführung: RS/ ss
Ausstattung:
- Tür nicht verschließbar
- Obentürschließer mit Feststellanlage (Magnet)

Abmessung BxH: 1350 mm x 2300 mm
Farbe:  einfarbig
außen/ innen: in Anlehnung an RAL-Standartfarbe nach Bemusterung
Aufteilung:
1 St 1-flg. Notausgangstür Tür nach DIN EN 179
lichtes Durchgangsmaß > 1000 mm
Anschlag  DIN links
Beschlag Tür: BT 8
nicht abschließbar, Blindzylinder
Gleitschienen Türschließer
mit Elektrohaftmagnete und Rauchschaltzentrale sowie Unterbrechertaster beidseitig des Elementes  BT 22
Verglasung: GT 11  VSG einschalig
Anschlüsse
Allseitig: A 1
Einbau: seitlich zwischen Türpfosten aus Stahlprofilen
mit F30 Trockenbaubekleidung, oben Stahlprofilträger mit F30 Trockenbaubekleidung unter
Trockenbau-Deckenschürze
Das Türelement soll 90° offen gehalten werden.
Ausführung gemäß des Prüfzeugnisses.

Bereich: M8-Innentür
OG zwischen
R.2.19a Flur/ R.2.19b Flur:  1 Stk.
Menge: 1,000 St

**01.02.0019 M9-außen, B/H 1,26+0,04/2,30 m**
M9 Alu-Glas-Tür-Element Außentür Rettungstreppe
Außentür, B/H 1,26 + 0,04 x 2,30 m
gemäß Systembeschreibung System 2
mit 75 mm Grundbautiefe als hochbeanspruchte Tür
mit Einbruchhemmung in RC 2 nach DIN EN 1627
Ausstattung:
- Antipanik DIN EN 179
- Mechan. Schließzylinder
- elektr. Türöffner
- Sicherheitsschloss mit Drückersteuerung
- Obentürschließer Bandgegenseite (innen)

Abmessung BxH: 1260 mm + 40 mm Verbreiterungsprofil
Bandseite x 2300 mm
Rohbaubreite: 1300 mm
Rahmenverbreiterung für 3-seitige Laibungsdämmung
WDVS
Farbe: einfarbig
außen/ innen: in Anlehnung an RAL 9007 Graualuminium
Aufteilung:
1 St 1-flg. Notausgangstür Tür nach DIN EN 179
Tür nach außen aufschlagend
Anschlag DIN rechts
lichtes Durchgangsmaß > 1000 mm
Beschlag Tür: BT 2
Magnetschalter: BT 24
Riegelschaltkontakt: BT 25
Türschließer mit Rastfeststellung: BT 20
Obentürschließer auf Bandgegenseite
Verglasung mit Polycarbonat: GT 5
Türelement vorgerichtet für Fluchttüröffner und
Einsteckfallenschloss (bauseits geliefert),
Bereitstellung durch Los Elektro
für den Einbau Los Metallbau.
Das Türelement ist mit einem E-Öffner mit verdeckter
Kabelführung und vorgerichtet für den bauseitigen
Anschluss
auszuführen.
Alle Komponenten müssen den Anforderungen aus der Norm
und des Prüfzeugnisses des Systemgebers entsprechen.
Anschlüsse
Seitlich: AS 1
Oben: AO 1
Fußpunkt Tür: AU 3  Türschwellen- und Basisprofil
  (wärmegedämmt,
Stahlrohrverstärkung)

Bereich: M9- Außentür
OG
R.2.19a Flur/ außen Rettungstreppe:  1 Stk.
Menge: 1,000 St

**01.02.0020 M10-außen, Paneel, B/H 1,26/2,30 m**
M10 Alu-Paneel-Tür-Element, R.1.9 HAST
Außentür B/H 1,26 x 2,30 m, Paneel
Alu-Tür-Element M10, gemäß Systembeschreibung System 2
mit 75 mm Grundbautiefe als hochbeanspruchte Tür
mit Einbruchhemmung in RC 2 nach DIN EN 1627
Ausstattung:
- Antipanik DIN EN 179
- Mechan. Schließzylinder
- Sicherheitsschloss mit Drückersteuerung
- Obentürschließer Bandgegenseite (innen)

Abmessung BxH: 1260 mm x 2300 mm
Rahmenverbreiterung für 3-seitige Laibungsdämmung
WDVS
Farbe:  einfarbig
außen/ innen: in Anlehnung an RAL 9007 Graualuminium
Aufteilung:
1 St 1-flg. Tür nach DIN EN 179
Tür nach außen aufschlagend
Anschlag DIN rechts
lichtes Durchgangsmaß > 1000 mm
Beschlag Tür: BT 2
Magnetschalter: BT 24
Riegelschaltkontakt: BT 25
Türschließer mit Rastfeststellung: BT 20
Obentürschließer auf Bandgegenseite
Ausfachung: PF 1
Paneelfüllung: einbruchhemmendes Paneel RC2;
Innen-/Außenschale: Aluminiumblech beschichtet
in Anlehnung an RAL 9007 Graualuminium
Dämmkern: Dämmstoff
Türelement vorgerichtet für Sperrelement (bauseits
geliefert),
Bereitstellung durch Los Elektro für den Einbau
durch Los Metallbau
Alle Komponenten müssen den Anforderungen aus der Norm
und des Prüfzeugnisses des Systemgebers entsprechen.
Anschlüsse
Seitlich: AS 1
Oben: AO 1
Fußpunkt Tür: AU 3  Türschwellen- und Basisprofil
  (wärmegedämmt,
Stahlrohrverstärkung)

Zulage Türfeststeller zum Anschrauben in gesonderter
Pos.

Bereich: M10-Außentür
EG
R.1.9 HAST/ außen:  1 Stk.
Menge: 1,000 St

**01.02.0021 Antipanikschlösser**
Einbau Antipanikschlösser,
Türelemente vorgerichtet für Antipanikschlösser mit
geteiler Drückernuss (bauseits geliefert),
Bereitstellung durch Los Elektro
Menge: 6,000 St

**01.02.0022 Einbaukabelübergang**
Einbau Einbaukabelübergang,
Türelemente vorgerichtet für Einbaukabelübergang
(bauseits geliefert), Bereitstellung durch Los Elektro
Menge: 6,000 St

**01.02.0023 Anschlußfolie Brüstungsbereich**
Anschlussfolie dampfdicht im Brüstungsbereich
liefern und fachgerecht zwischen Fenster und
Brüstung verlegen
Menge: 80,000 m

**01.02.0024 Zeitversetzte Montage, Tür 1flg.**
zeitversetzte Montage Außentür im Bereich
1-flg. Bauzeittür, inkl. trennbare Kabelübergänge

Bereich:
1-flg. Bauzeittür
Menge: 4,000 St

**01.02.0025 Zeitversetzte Montage, Tür 2flg.**
zeitversetzte Montage Außentür im Bereich
2-flg. Bauzeittür, inkl. trennbare Kabelübergänge

Bereich:
2-flg. Bauzeittür
Menge: 1,000 St

**01.02.0026 Fluchttüröffner**
Fluchttüröffner für Fluchttüren liefern und einbauen,
auf Anweisung.
Menge: 3,000 St

**01.02.0027 Außentürstopper, Boden, Arretierung**
Fester massiver Türstopper aus Edelstahl für den
Außenbereich, zur Bodenmontage, mit
Arretierungshaken und Gummipuffer, passend
zur Außentür, sämlichen Zubehör, Montagematerial,
einschließlich Montage des Arretierungsbeschlages
auf der Tür, Beschläge in Türfarbe,
liefern und nach Vorgabe Auftraggeber montieren.
Untergrund: Pflaster oder Beton

Bereich: Nach Wahl Bauherr
Menge: 3,000 St

**01.02.0028 Außentürstopper, Boden**
Fester massiver Türstopper aus Edelstahl für den
Außenbereich, zur Bodenmontage, mit Gummipuffer,
sämlichen Zubehör, Montagematerial,
liefern und nach Vorgabe Auftraggeber montieren.
Befestigungsgrund: Pflaster oder Beton

Bereich: Nach Wahl Bauherr
Menge: 4,000 St

**01.02.0029 Türfeststeller**
Türfeststeller für außen zum Anschrauben liefern
und auf Aluminiumtür fachgerecht montieren,
inkl. Befestigungsmaterial.
Material:  Aluminium
Farbe:  Edelstahl-Optik
Für Flügelgewicht der Alu-Glas-Türen bzw.
Alu-Paneel-Türen ausgelegt

Bereich: M7, M10
Menge: 3,000 St

#### Titel 01.03 Fensterbänke innen, Blendschutz

**01.03.0001 Fensterbank innen, Brüstungskanal**
Fensterbank innen über Brüstungskanal,
Schichtstoffplatte
Fensterbänke für innen, über Brüstungskanal
liefern und fachgerecht und montieren,
bestehend aus Hochdruck-Schichtstoffplatten,
verleimt auf Hochdruck-Spanholzformteilen,
wasser- und hitzebeständig,
verottungssicher, schlag- und stoßfest,
farb- und lichtbeständig, Kanten abgerundet,
seitliche Schnittkanten mit Kunststoff-
Abschlusskappen abgedeckt;
Abschluss unter dem Fensterrahmen einschl.
erforderl. Silikondichtung farbgleich ausgebildet;
Befestigung auf Mauerwerk inkl. aller
Nebenarbeiten und aller seitlichen Abdichtungen
mit dauerelastischem Dichtstoff.
Farbe: nach Wahl des Auftraggebers
Blendenhöhe: 18 mm (Höhe Ansicht)
Plattendicke: 17 mm
Ausladung: 285-300  mm Sohlbankbreite
davon 115 mm horizontaler  Überstand über
Innenputz
Wandstärke  24,0 cm
Vorderkante Sohlbank gerade ohne Abkantung nach unten,
mit 15 mm Überstand ab Vorderseite
darunterliegender Brüstungskanals,
zwischen oberen Abschluß Kanal und Unterkante
Blende Sohlbank Dichtband versenkt beilegen.
seitlicher Einstand bzw.
seitl. Überstand Sohlbank ~30 mm
Längen und Breiten nach genauem örtlichem Aufmaß

Fensterrohbaumaß zzgl. je Seite 3 cm Überstand

Bereich Fensterbank Brüstungskanal:
9 Stk. F1-Fensterbank,  L=2,50+0,06= 2,56 m
11 Stk. F3-Fensterbank, L=1,25+0,06= 1,31 m
3 Stk. F4-Fensterbank,  L=1,25+0,06= 1,31 m
2 Stk. F5-Fensterbank,  L=2,50+0,06= 2,56 m
1 Stk. F6-Fensterbank,  L=6,41+0,06= 6,47 m
  F6-Teilung/ Anarbeiten durch Trennwand
beachten, inkl.
  2 Hälten
1 Stk. F7-Fensterbank,  L= 7,73+0,06= 7,79 m
  F7-Teilung/ Anarbeiten durch 90° Ecke
beachten, inkl.
  2 Hälften, 7,79 m/ 2 = 3,895 m
1 Stk. F8-Fensterbank,  L= 2,50+0,06= 2,56 m
28 Stück ( bzw. 30 Stk. durch jeweils 2 Hälften)
Menge: 65,000 m

**01.03.0002 Fensterbank innen, freier Überstand**
Fensterbank innen, freier Überstand,
Schichtstoffplatte
Fensterbänke für innen liefern und fachgerecht und
montieren, bestehend aus Hochdruck-Schichtstoffplatten,

verleimt auf Hochdruck-Spanholzformteilen,
wasser- und hitzebeständig, verottungssicher,
schlag- und stoßfest, farb- und lichtbeständig,
Kanten abgerundet, seitliche Schnittkanten mit
Kunststoff-Abschlusskappen abgedeckt;
Abschluss unter dem Fensterrahmen einschl. erforderl.
Silikondichtung farbgleich ausgebildet;
Befestigung auf Mauerwerk inkl. aller
Nebenarbeiten und aller seitlichen Abdichtungen
mit dauerelastischem Dichtstoff.
Farbe: nach Wahl des Auftraggebers
Blendenhöhe:  18 mm (Höhe Ansicht)
Plattendicke:  17 mm
Ausladung:  285-300  mm Sohlbankbreite
davon  50  mm horizontaler
Überstand über
Innenputz
Wandstärke:  24,0 cm
Vorderkante Sohlbank gerade ohne Abkantung nach unten,
seitl. Überstand Sohlbank 30 mm
längs Überstand 50 mm
Längen und Breiten nach genauem örtlichem Aufmaß

Fensterrohbaumaß zzgl. je Seite 3 cm Überstand

Bereich Fensterbank:
2 Stk. F3-Fensterbank,  L=1,25+0,06= 1,31 m
2 Stk. F8-Fensterbank,  L= 2,50+0,06= 2,56 m
1 Stk. F9-Fensterbank,  L=1,25+0,06= 1,31 m
5 Stück gesamt
Menge: 12,000 m

**01.03.0003 Zulage zu vor je cm Mehrbreite**
Zulage zu vorigen Pos. 1.3.1; Pos.1.3.2;
je cm Mehrbreite Sohlbank
Menge: 20,000 m

**01.03.0004 F1-Blendschutzrollo, 2flg.**
F1-Blendschutzrollo, 2flg.
Innerer Blendschutz, im Bereich der beschrieben
Alu-Glas-Elemente als Rollo mit Glasleisten-Blende,
mit Kettenzug, komplett liefern und fachgerechtes
montieren nach den technischen Merkblättern
entsprechend den Herstellerverarbeitungs Richtlinien
des angebotenen Fabrikates.
Die Montage und Befestigung erfolgt auf der Innenseite
jeweils am Flügelrahmen.
Rohbaumaße B/H:
F1  2500 mm x 1500 mm
  2-flügliges Fenster - 2 Dreh-Kippflügel
genaues eigenverantwortliches Aufmaß durch den AN.
Alle verwendeten Systemteile aus hochwertigen,
alterungs- und UV-beständigen Materialien.
Befestigungsclip aus Edelstahl, seitliche
Führungsschienen, mit Abrollsicherung durch
Servo-Kupplung, stufenlos einstellbar, stufenlose
Positionierung des Behanges in jeder gewünschten
Stellung, Kassette mit Bürstendichtung.
Einschließlich aller erforderlichen Abdeckungen.
Abdeckungen:
Pulverbeschichtung in Anlehnung nach RAL u. Wahl des AG,
Bemusterung durch den Bauherrn,
Behang:
beidseitig silber, geeignet für
Bildschirmarbeitsplätze.
Bemusterung durch den Auftraggeber,
Material Multi-Flex-Folie

EP für ein komplettes F1-Fenster, 2-flüglig,
je Flügel 1 Rollo = 2 Rollos je F1-Fenster

Bereich:
Anzahl F1-Fenster, 2flg. mit Blendschutzrollo
OG
R.2.11 Büro Bauüberwachung:  1 x F1, 2flg.
R.2.14 Büro Tunneltechnik:  1 x F1, 2flg.
Menge: 2,000 St

**01.03.0005 F3-Blendschutzrollo, 1flg.**
F3-Blendschutzrollo, 1flg.
Blendschutzrollo wie Position "F1-Blendschutzrollo"
jedoch für F3-Fenster.
Rohbauöffnungsmaße B/H:
F3  1250 mm x 1500 mm
  1-flügliges Fenster - 1 Dreh-Kippflügel
genaues eigenverantwortliches Aufmaß durch den AN

EP für ein komplettes F3-Fenster, 1-flüglig,
je Flügel 1 Rollo = 1 Rollo je F3-Fenster

Bereich:
Anzahl F3-Fenster, 1flg. mit Blendschutzrollo
OG
R.2.1 Labor 4 Netzwerk/ Technik:  2 x F3, 1flg.
R.2.4 Büro Erhaltung/ Elektrofachkraft: 2 x F3, 1flg.
R.2.11 Büro Bauüberwachung:  1 x F3, 1flg.
R.2.12 Büro Elektrofachkraft:  2 x F3, 1flg.
R.2.13 Büro Funktechnik SWIS:  2 x F3, 1flg.
Menge: 9,000 St

**01.03.0006 F4-Blendschutzrollo, 1flg.**
F4-Blendschutzrollo, 1flg.
Blendschutzrollo wie Position "F1-Blendschutzrollo"
jedoch für F4-Fenster.
Rohbauöffnungsmaße B/H:
F4  1250 mm x 1500 mm
  1-flügliges Fenster - 1 Dreh-Kippflügel
genaues eigenverantwortliches Aufmaß durch den AN

EP für ein komplettes F4-Fenster, 1-flüglig,
je Flügel 1 Rollo = 1 Rollo je F4-Fenster

Bereich:
Anzahl F4-Fenster, 1flg. mit Blendschutzrollo
EG
R.1.12 Labor 1 Tunneltechnik:  1 x F4, 1flg.
R.1.13 Labor 2 Verkehrstechnik:  2 x F4, 1flg.
Menge: 3,000 St

**01.03.0007 F5-Blendschutzrollo, 2flg.**
F5-Blendschutzrollo, 2flg.
Blendschutzrollo wie Position "F1-Blendschutzrollo"
jedoch für F5-Fenster
Rohbauöffnungsmaße B/H:
F5  2500 mm x 1500 mm
  2-flügliges Fenster - 2 Dreh-Kippflügel
genaues eigenverantwortliches Aufmaß durch den AN

EP für ein komplettes F5-Fenster, 2-flüglig,
je Flügel 1 Rollo = 2 Rollos je F5-Fenster

Bereich:
Anzahl F5-Fenster, 2flg. mit Blendschutzrollo
EG
R.1.11 Monitorraum:  1 x F5, 2flg
R.1.12 Labor 1 Tunneltechnik:  1 x F5, 2flg
Menge: 2,000 St

**01.03.0008 F6-Blendschutzrollo, 2x2flg.**
F6-Blendschutzrollo, 2x2flg.
Blendschutzrollo wie Position "F1-Blendschutzrollo"
jedoch für F6-Fenster.
Rohbauöffnungsmaße B/H:
F6  6410 mm x 1500 mm
  2 x 2-flügliges Fenster - 2 x 2 Dreh-Kippflügel
genaues eigenverantwortliches Aufmaß durch den AN

EP für ein komplettes F6-Fenster, 2 x 2-flüglig,
je Flügel 1 Rollo = 4 Rollos je F6-Fenster

Bereich:
Anzahl F6-Fenster, 2x2flg. mit Blendschutzrollo
OG zwischen
R.2.5 Büro Stellvertreter u. Bürokauffrau/ R.2.6 Büro
Fachinformatik: 1 x F6, 2x2flg.
Menge: 1,000 St

**01.03.0009 F7-Blendschutzrollo, 1x2flg, 2x1flg**
F7-Blendschutzrollo, 1x2flg, 2x1flg
Blendschutzrollo wie Position "F1-Blendschutzrollo"
jedoch für F7-Fenster.
Rohbauöffnungsmaße B/H:
F7  7730 mm x 1500 mm Eckfenster
  1 x 2-flügliges Fenster - 1 x 2 Dreh-Kippflügel
  2 x 1-flügliges Fenster - 2 x 1 Dreh-Kippflügel
genaues eigenverantwortliches Aufmaß durch den AN

EP für ein komplettes F7-Fenster, 1x2flg, 2x1flg,
je Flügel 1 Rollo = 4 Rollos je F7-Fenster

Bereich:
Anzahl F7-Fenster, 1x2flg, 2x1flg, mit Blendschutzrollo
OG
R.2.16 Büro Standortleiter: 1 x F7, 1x2flg, 2x1flg
Menge: 1,000 St

**01.03.0010 F8-Blendschutzrollo, 2flg.**
F8-Blendschutzrollo, 2flg.
Blendschutzrollo wie Position "F1-Blendschutzrollo"
jedoch für F8-Fenster.
Rohbauöffnungsmaße B/H:
F8  2500 mm x 1500 mm
  2-flügliges Fenster - 2 Dreh-Kippflügel
genaues eigenverantwortliches Aufmaß durch den AN

EP für ein komplettes F8-Fenster, 2-flüglig,
je Flügel 1 Rollo = 2 Rollos je F8-Fenster

Bereich:
Anzahl F8-Fenster, 2flg. mit Blendschutzrollo
OG
R.2.15 Beratung:  2 x F8, 2flg.
R.2.18 Büro Bauüberwachung:  1 x F8, 2flg.
Menge: 3,000 St

**01.03.0011 F9-Blendschutzrollo, 1flg.**
F9-Blendschutzrollo, 1flg.
Blendschutzrollo wie Position "F1-Blendschutzrollo"
jedoch für F9-Fenster.
Rohbauöffnungsmaße B/H:
F9  1250 mm x 1500 mm
  1-flügliges Fenster - 1 Dreh-Kippflügel
genaues eigenverantwortliches Aufmaß durch den AN

EP für ein komplettes F9-Fenster, 1-flüglig,
je Flügel 1 Rollo = 1 Rollo je F9-Fenster

Bereich:
Anzahl F9-Fenster, 1flg. mit Blendschutzrollo
OG
R.2.15 Beratung:  1 x F9, 1flg.
Menge: 1,000 St

#### Titel 01.04 Rettungstreppe, außen

**01.04.0001 Führung des statischen Nachweises**
*** Pauschalposition
Für das Erstellen des statischen Nachweises
Rettungstreppe entsprechend der angeb.
Montagetechnologie sowie Bereitstellung
der statischen Unterlagen für den Auftraggeber.
Menge: 1,000 Psch

**01.04.0002 Werksplanung, Rettungstreppe**
*** Pauschalposition
Für das Erstellen von  Werkplanungszeichnungen
Rettungstreppe, 3-fach in Papierform und digital
(DWG, PDF) zur Bestätigung durch den Auftraggeber
einschl. Nacharbeiten bei Änderungen sowie
Bereitstellung der Unterlagen, Abstimmung mit dem
Hersteller; Vorlage 2 Wochen nach Auftragserteilung,
EP gilt für alle beschriebenen Leistungen.
Aus den Darstellungen müssen Konstruktion, Maße,
Einbau, Befestigung und Bauanschlüsse der Bauteile
sowie die Einbaufolge erkennbar sein.
Menge: 1,000 Psch

**01.04.0003 Stahltragwerk, Rettungstreppe**
Stahlkonstruktion für Treppe im Außenbereich
als Wangentreppe mit Zwischenpodest
einschl. Geländer gemäß Systembeschreibung:
1 Hauptpodest: OKFF Podest = +3,31 m am Austritt
1 Zwischenpodest, OKFF Podest = +1,61 m
OK Gelände = - 0,09 m am Antritt
zu überwindene Höhe= 3,40 m
Fundamentoberkante 20 cm unter Gelände
2 Treppenläufe mit je 9 Steigungen 189/270 mm
aus Formstahl, Kastenprofilen, Rundstahl und Blech,
Kleinteile für Rahmen, Stütze, Wangen, Unterzüge etc.
komplett fertigen, liefern und fachgerecht montieren.
Befestigung Treppenlauf auf Antrittsfundament
(gedübelt), Anschluss am Baukörper,
Sämtliche Profile, Kleineisenteile, alle Befestigungs-
und Verbindungsmittel, Herstellen von Bohrungen gehören
zum Leistungsumfang.
In den Einheitspreis sind alle erforderlichen Anpass-
und Nebenarbeiten einzurechnen einschl. Gerüst
Die Schnittflächen der sichtbar bleibenden
Stahlblechteile sind besonders sorgfältig zu bearbeiten
und zu schleifen, Schnittkanten sind zu entgraten und
mit einem Kantenradius von 0,5 mm zu versehen.
Profile:
- UNP 180  Treppen- und Podestwangen, anteilig 45%
- HEA 120, Stützen und Riegel 45%,
  (Stützen ab OF Fundament)
- Kleineisenteile, Bleche etc. 10%
  gemäß zu erstellender Werkstattplanung
  (s. ges. Pos.)
- Fußplatten Stützen 25/25 cm, d=12 mm, 4 Anker FK 4.6,
  M12, ohne Schaft, L= 250 mm gem. stat. Berechn.
Stahlgüte:  S 235 (t kleiner gleich 40)
Oberflächenvorbereitung:  Sa 2 1/2
Oberfläche:  Stahl, feuerverzinkt
Laufbreite, Zwischenpodest/ lichte Durchgangsbreite:
1,20 m
Steigungsverhältnis h/b:  18,9 / 27 cm
Anzahl Steigungen:  2 x 9 Stück
Treppenläufe:  2 Stück
zu überwindende Höhe:  2 x 1,70 m = 3,40 m
Podeste:
- 1 Stück Zwischenpodest:  1,20 m x 2,70 m
- 1 Stück Hauptpodest:  1,30 m x 2,70 m
- 1 Stück Erweiterung Hauptpodest:  1,30 m x 2,15 m
  (Anschluß zum Gebäude - Obergeschoss)
Bereich:  Außentreppe
Nachweis Horizontallast 1 kN/m für Geländer ist
vorzulegen.
Die Geländerprofile müssen bei Schweißverbindung
mit umlaufender Schweißnaht angeschlossen sein,
Rohrenden verschlossen.
Alle Teile aus feuerverzinktem Stahl, DIN 50976,
Im EP enthalten sind Liefern und Einbau der
Treppenkonstruktion inkl. aller erforderlichen
Hebezeuge,
Absperreinrichtungen, Hilfskonstruktionen,
Sicherheits- und Schutzmaßnahmen,
Gerüstbauarbeiten, Kleineisenteile,
Aussteifungsverbände,
Befestigungskonstruktionen und -mittel sowie aller
damit im Zusammenhang erforderlichen Aufwendungen
entsprechend statischer Nachweisführung, statischen
Berechnungen der Fundamentbemessung unter
Berücksichtigung der angrenzenden vorhandenen
Bauteile sowie die individuelle Maßanfertigung
entsprechend Aufmaß vor Ort.

Hinweis:
Die Stahlkonstruktion erhält Anschlüsse an die
Fundamenterdung.
Blitzschutzanlage
Menge: 1,000 St

**01.04.0004 Aufnahmeplatte Notbeleuchtung**
Aufnahmeplatten aus feuerverzinkten Stahl S235,
angenommene Maße: L/B/H 300 x 300 x 20 mm
für die Notbeleuchtung unter der Treppe, liefern
und montieren.
Montage unterhalb der UNP180 Wangen der
Treppe.
Größe, Lage und Montage der Aufnahmeplatte
in Abstimmung mit Los Elektro und Planer,
entsprechend Lampengröße, einschließlich
der Bohrungen, Schweißverbindungen und
Verbindungsmittel an Aufnahmeplatte und Wangen,
sowie Nachverzinkung bei nachträglichen Bohrungen.
Die Statik darf nicht beeinträchtigt werden.
Schnittflächen sind besonders sorgfältig
zu bearbeiten und zu schleifen, Schnittkanten sind
zu entgraten und mit einem Kantenradius
von 0,5 mm zu versehen.

4 Stk. Aufnahmeplatten
4 Stk * 0,30 m * 0,30 m * 0,02 m * 7,85 t/m3 = 0,057 t
Masse ist nach Volumen der Aufnahmeplatte
zu bestimmen.
Menge: 0,057 t

#### Titel 01.05 Treppengeländer, innen

**01.05.0001 Vorlage Werksplanung**
*** Pauschalposition
Für das Erstellen von  Werkplanungszeichnungen
Treppengeländer, 3-fach in Papierform und digital
(DWG, PDF) zur Bestätigung durch den Auftraggeber
einschl. Nacharbeiten bei Änderungen sowie
Bereitstellung der Unterlagen, Abstimmung mit dem
Hersteller; Vorlage 2 Wochen nach Auftragserteilung,
EP gilt für alle beschriebenen Leistungen.
Aus den Darstellungen müssen Konstruktion, Maße,
Einbau, Befestigung und Bauanschlüsse der Bauteile
sowie die Einbaufolge erkennbar sein.
Menge: 1,000 Psch

**01.05.0002 Statischer Nachweis Geländer**
*** Pauschalposition
Für das Erstellen des statischen Nachweises
Treppenhausgeländer
- Anprall-Lastversuch, zur Gewährleistung
  der Aufnahme einer geforderten Horizontalkraft
  von  1,0 kN/m
- statische Nachweisführung der gesamten
  Geländerkonstruktionen
Menge: 1,000 Psch

**01.05.0003 Treppengeländer**
Liefern und montieren Treppengeländer aus Stahl,
für gerade Treppen im Innenbereich, in schräger
bzw. gerader Ausführung;
geschweißte Stahlkonstruktion mit Ober- u.Untergurt,
Pfosten, Füllstäben u. durchgängiger Edelstahlhandlauf,
Untergurt als Stahlwinkel zur Befestigung des
Geländers an der inneren Treppenwange,
Geländerhöhe 1000 mm ab OFF, Elemente je Lauf,
2-läufige Treppe vom EG zum OG
Einzellänge bis 2.800 mm
Konstruktion: am Geländeranfang bis zum
  Boden geführt, eingelassene Kontaktplatte
  zur Befestigung
- Obergurt: Stahlwinkel 60x40x5 mm, zur versenkten
  Befestigung des Edelstahl-Handlaufs durch
  eingelassene Kontaktplatte
- Untergurt: 60x60x6 mm, Befestigung mittig an
  Treppenlauf bzw. Podest,
  Schwerlastdübel M12 im Abstand 250 mm
- Pfosten u. vertikale Füllstäbe: tragendes Profil
  aus Flachstahl 40x8mm, Länge 1200 mm,
  zwischen Ober- u. Untergurt, verschweißt,
  lichter  Abstand < 120 mm
Oberfläche:  Stahl, Rostschutz grundiert,
  für bauseitigen Anstrich
Farbe:  in Anlehnung an RAL-Farbton nach Wahl und
  Bemusterung durch den Auftraggeber
Handlauf: aus Edelstahl geschliffen, einschl. aller
  Richtungsänderungen, Handlauddurchmesser 48,3 mm, einschl. erforderl.
Befestigungshalterungen und Verbindungsstücke,
  aller Innenecken und Endstücke abgerundet,
  nahtlos bis zur Wand geführt,
  durchgehend, an Obergurt, passend zum
  wandseitigen Handlauf (in separater Pos.)
Geländer auf letztem Treppenpodest:
  Konstruktion wie unter Geländer beschrieben,
  Geländerhöhe 1000 mm ab OFF,
  Einzellänge 1.500 mm, Handlauf durchgehend
  mit Geländerhandlauf verbunden
vorh. Oberfläche TH: Treppenlauf aus Stahlprofilen,
  Treppenlaufträger h=300 mm
Lastannahme: Horizontallast an Brüstungen gemäß
  DIN 1055-3: q=1,00 kN/m
Einbauort: Treppenhaus
Im EP enthalten sind alle Nebenarbeiten, Herstellen
von Bohrungen, Schuttentsorgung mit Deponiegebühren.
Die Geländer sind für einen Treppenlauf in einem
Stück zu fertigen.
Ausführung nach Vorlage Werkstattpläne, geprüfter
Statik und Freigabe durch den Auftraggeber.
Menge: 7,300 m

**01.05.0004 Wandhandlauf Edelstahl, innen**
Wandhandlauf aus Edelstahl, für den Innenbereich, an
geradener Treppenhauswand im Bereich der Treppenanlage/ Stufen, herstellen, liefern und fachgerecht
beidseitig montieren.
Ausführung wie folgt:
- Handlauf: Edelstahlrohr 42,4/2,6 mm, schräge
  Ausführung in Anpassung Treppenlauf in geradenem
  Verlauf der vorh. Wand, an freie Enden am An- und
  Austritt des Treppenlaufs zur Wand abgebogen,
  mit Endkappe
- Befestigung gekröpfte Handlaufstützen aus Edelstahl,
  Ø 12 mm, mit runden Fußplatten an die geputzte
  MW-Wand gedübelt
- Abdeckung der Fußplatten mit runden Edelstahlrosetten
Im EP sind enthalten alle Nebenleistungen,
Aufwendungen,
Materialien, Verbindungs- und Befestigungsmittel.
Oberflächen:  Edelstahl V2A, matt poliert
Einzellänge:  2,80 und 4,00 m
Einbauhöhe:  1,00 m ü. OFFB

Bereich:  Treppenanlage
Menge: 12,000 m

#### Titel 01.06 Vordächer

**01.06.0001 Statischer Nachweises**
*** Pauschalposition
Für die Erstellung der statischen Nachweise der
Vordächer
entsprechend der angeb. Montagetechnologie sowie
die Bereitstellung der geprüften Werkstattunterlagen
mit stat. Nachweisen und Detailzeichnungen zur
Bestätigung durch den Auftraggeber einschl. Nacharbeiten bei Änderungen.

Bereich:
Vordach 1 (Haupteingang)
Vordach 2
Menge: 1,000 Psch

**01.06.0002 Werksplanung Vordächer**
*** Pauschalposition
Für das Erstellen von  Werkplanungszeichnungen
Vordächer, 3-fach in Papierform und digital (DWG, PDF)
zur Bestätigung durch den Bauherrn einschl.
Nacharbeiten
bei Änderungen sowie Bereitstellung der Unterlagen,
Abstimmung  mit dem Hersteller; Vorlage 2 Wochen nach
Auftragserteilung, EP gilt für alle beschriebenen
Leistungen.
Aus den Darstellungen müssen Konstruktion, Maße,
Einbau, Befestigung und Bauanschlüsse der Bauteile
sowie die Einbaufolge erkennbar sein.

Bereich:
Vordach 1 (Haupteingang)
Vordach 2
Menge: 1,000 Psch

**01.06.0003 Stahlkonstruktion, Vordach 1**
Stahlkonstruktion für Vordach 1, mit Stützen
über Haupteingang zum R.1.0 Windfang
L/B 3,60/ 1,50 m, Bereich Eternitportal
Stahltragkonstruktion für Vordach aus Quadratrohr,
S 235, als Stützenkonstruktion mit  Querträger,
fachgerecht auf den Stützenfundamenten mit Stützenfußausbildung aus Stahlplatten einbauen und herstellen,
Kragträger fachgerecht einbauen und mit Kopfplatten
den Isokorbanschluß (Isokorb Typ QSXT8-H220) und
den Querträgeranschluß herstellen, zuzüglich aller
Hilfs- und Befestigungsmittel sowie Kleineisenteile;
die Stahlkonstruktion ist gegen Verdrehen und
seitliches
Ausweichen zu sichern, Stützenfuß- und Querträgerausbildung einschl. sind gemäß stat. Berechnung
auszubilden. Die freien Enden der Hohlprofile werden
mit einem Endblech zugeschweißt um einen sauberen
Abschluß zu gewährleisten.
Profile und Ausführung nach statischer Berechnung,
bestätigten und geprüften Werkstattzeichnungen.
Der Nachweis der Krafteinleitung
Schweiß- und Schraubverbindungen ist zu führen.
Im EP enthalten sind die komplette Lieferung, alle
montagebedingten Aufwendungen, das Herstellen
aller erforderl. Anschlüsse und Schweißverbindungen,
Hilfs- und Befestigungsmittel, Kleineisenteile, alle
statisch erforderl. Abstütz- und Sicherungsmaßnahmen,
nacharbeiten aller sichtbaren Schweißverbindungen
als gleichmäßige Sichtflächen herstellen und nachverzinken entsprechend der Anforderungen,
sowie alle entsprechend der angebotenen Montagetechnologie und den vorh. Montagebedingungen
erforderl. konstruktiven Aufwendungen, Hebezeuge,
Rüstungen und Materialien.
Längenaufmaß vor der Fertigung vor Ort erforderlich.
Profile und Ausführung nach statischer Berechnung,
Verzinken und pulverbeschichten in ges. Pos.
Trägerabstand gemäß stat. Berechnung und nach Lage
der Isokörbe vor Ort, einschließlich Aufmaß
Profile:
Stahlträger:  4 Stk. 1/2  IPE 300, e<1,00 m
Trägerabstand: 3 x 0,92 m + 2 x 0,42 m (seitlich)

Stahlstützen: QR 100 x 100 x 5.0 (w)
Querträger:  QR 100 x 100 x 5.0 (w)
Fußplatten:  200 x 200 x 10, je 4 Anker, FK 3.6, M12
Dachneigung:  5°
Stirnplatten:  220 x 220 x 10 je 4 Anker, FK 8.8, M16
Höhe: bis 3,25 m von OK Gelände bis OK Vordach First

Stahladapter: Format/ Bohrungen entsprechend Isokorb,
Adapter 10 cm nach Statik ausführen
Anschluss des Stahlträgers an einen Stahl-Adapter,
um unterschiedliche Dämmstoffstärken/ Fassenverkleidungen auszugleichen
Fassadendämmstärke:  14 cm
Eternitverkleidung hinterlüftet: 8 cm
max. Isokorbdämmstärke: 12 cm + Adapterstärke: 10 cm

Bereich:
Vordach 1
(über Haupteingang zum R.1.0 Windfang)
Menge: 0,400 t

**01.06.0004 Stahlkonstruktion, Vordach 2**
Stahlkonstruktion für Vordach 2, ohne Stützen
über Eingänge zum R.1.8 Aufenthalt u. R1.9 HAST
L/B 5,30/ 1,20 m
Stahltragkonstruktion für Vordach aus Kragträger,
ohne Stützen, freitragend, fachgerecht einbauen und
herstellen,
Kragträger fachgerecht einbauen und mit Kopfplatten
den Iso-Korbanschluß (Isokorb Typ XT Typ SK M1V1)
herstellen, zuzüglich aller Hilfs-und
Befestigungsmittel
sowie Kleineisenteile;
Profile und Ausführung nach statischer Berechnung,
bestätigten und geprüften Werkstattzeichnungen.
Der Nachweis der Krafteinleitung
Schweiß- und Schraubverbindungen ist zu führen.
Im EP enthalten sind die komplette Lieferung, alle
montagebedingten Aufwendungen, das Herstellen
aller erforderl. Anschlüsse und Schweißverbindungen,
Hilfs- und Befestigungsmittel, Kleineisenteile, alle
statisch erforderl. Abstütz- und Sicherungsmaßnahmen,
nacharbeiten aller sichtbaren Schweißverbindungen
als gleichmäßige Sichtflächen herstellen und nachverzinken entsprechend der Anforderungen,
sowie alle entsprechend der angebotenen Montagetechnologie und den vorh. Montagebedingungen
erforderl. konstruktiven Aufwendungen, Hebezeuge,
Rüstungen und Materialien.
Längenaufmaß vor der Fertigung vor Ort erforderlich.
Profile und Ausführung nach statischer Berechnung,
Stahlkonstruktion verzinkt in ges. Pos.
Trägerabstand gemäß stat. Berechnung und nach Lage
der Isokörbe vor Ort, einschließlich Aufmaß
Profile:
Stahlträger:  6 Stk. 1/2  IPE 300, e<1,00 m
Trägerabstand:  5 x 0,92 m + 2 x 0,35 m (seitlich)
Dachneigung:  5°
Stirnplatten:  220 x 220 x 10 je 4 Anker, FK 8.8,
M16
Höhe: bis 3,25 m von OK Gelände bis OK Vordach First

Anschluss des Stahlträgers an einen Stahl-Adapter,
um unterschiedliche Dämmstoffstärken auszugleichen
Fassadendämmstärke:  14 cm
max. Isokorbdämmstärke: 12 cm + Adapterstärke:  2 cm

Bereich:
Vordach 2
(über Eingänge zum R.1.8 Aufenthalt u. R1.9 HAST)
Menge: 0,400 t

**01.06.0005 Mehrpreis feuerverz., pulverbe.**
Mehrpreis Stahlbauteile Vordächer,
feuerverzinkt u. pulverbeschichtet
Mehrpreis für zuvor beschriebenen Stahlkonstruktionen,
für Vordach 1 und Vordach 2 für die Ausbildung der
Stahlbauteile in feuerverzinkter und
pulverbeschichteter
Ausführung als 2-Schichtaufbau für den Außenbereich
geeignet, Korrosivitätskategorie C3,
Schichtdicke: gesamt 160 µm Pulverbeschichtung
Pulverbeschichtung: in Anlehnung an RAL und Wahl und
Bemusterung durch den Auftraggeber
Menge: 0,800 t

**01.06.0006 Vordachverglasung, Vordach 1**
Vordachverglasung ungedämmt, Vordach 1,
Vordach über Haupteingang zum R.1.0 Windfang
Gesamtabmessung:
Breite:  3.600 mm
Ausladung:  1.500 mm
Trägerabstand gemäß stat. Berechnung und nach Lage
der Isokörbe vor Ort, einschließlich Aufmaß
Form: Rechteckform
Abmessung: Teilung in 5 Felder
- 3 x 0,92 m x 1,50 m
- 2 x 0,42 m x 1,50 m
Lagerung 2-seitig gelenkig, Ränder frei

Befestigung Auflagerprofil mit Dichtung auf Kragträger
(Querträger), Verglasungsdichtung EPDM, Klemmprofil
Aluminium mit Klemmdeckel Aluminium, pulverbeschichtet,
in Anlehnung nach RAL und Wahl des Auftraggebers, Standardfarben

Ausführung gemäß stat. Vorgabe
- Mindest-Glaseinstand einhalten
- Auflager mit Dichtstoffen nach DIN 18545-2
  Gruppe E ausführen
- Bei geschraubten Andruckprofilen (Pressleisten) sind
  vorgefertigte Dichtprofile nach DIN 7863 Gruppe A bis
D
  zulässig.
- Gesamtdicke der PVB-Folien in der VSG-Scheibe
  mind. 0,76 mm
- Bohrungen und Ausschnitte in den Scheiben sind
  unzulässig
Verglasung gem. Verbundsicherheitsglas als
Überkopfverglasung, alle freien Kanten geschliffen
und poliert, Glasdicke nach statischen Erfordernissen,
Besonderheiten:
Im Traufbereich des Vordaches sind Winkel vorzusehen
die eine sichere und saubere Aufnahme der Entwässerungsrinne gewährleisten.
Im Firstbereich des Vordaches sind Wand-Anschlußwinkel
vorzusehen für die Anbindung aufgehende hinterlüftete
Fassade.
Dachneigung: 5°
Höhe: bis 3,25 m von OK Gelände bis OK Vordach First

Der Einbau erfolgt über Ausgängen nach örtlicher
Prüfung der Einbaumaße.
Vorgerichtet für Entwässerung vorgehängte Kastenrinne
mit einseitigen Fallrohr einschl. Anschluss an
Standrohr
Grundleitung.
Werkstattzeichnungen sind vorzulegen.
Statische Berechnung sind anzufertigen und zu
übergeben.
Gleiches trifft für die Befestigungsmittel an den oben
genannten Bauteilen zu.
Das Entfernen aller Schutzbeschichtungen und Klebefolien ist Leistungsumfang AN.
Die Grundreinigung mit oberflächenentspanntem
Wasser sowie nachfolgender Konservierung beidseitig
ist einzukalkulieren.
Menge: 1,000 St

**01.06.0007 Vordachverglasung, Vordach 2**
Vordachverglasung ungedämmt, Vordach 2,
über Eingänge zum R.1.8 Aufenthalt u. R1.9 HAST
Gesamtabmessung:
Breite:  5.300 mm
Ausladung:  1.200 mm
Aufteilung nach gemäß stat. Berechnung,
Rechteckform Abmessung
Teilung in 7 Felder,
- 5 x 0,92 m x 1,20 m
- 2 x 0,35 m x 1,20 m
Lagerung 2-seitig gelenkig, Ränder frei
Befestigung Auflagerprofil mit Dichtung auf Kragträger,
Verglasungsdichtung EPDM, Klemmprofil
Aluminium mit Klemmdeckel Aluminium, pulverbeschichtet,
in Anlehnung an RAL und Wahl des Auftraggebers, Standardfarben

Ausführung gemäß stat. Vorgabe
- Mindest-Glaseinstand einhalten
- Auflager mit Dichtstoffen nach DIN 18545-2
  Gruppe E ausführen
- Bei geschraubten Andruckprofilen (Pressleisten) sind
  vorgefertigte Dichtprofile nach DIN 7863 Gruppe A bis
D zulässig.
- Gesamtdicke der PVB-Folien in der VSG-Scheibe
  mind. 0,76 mm
- Bohrungen und Ausschnitte in den Scheiben sind
  unzulässig
Verglasung gem. Verbundsicherheitsglas als
Überkopfverglasung, alle freien Kanten geschliffen
und poliert, Glasdicke nach statischen Erfordernissen,
Besonderheiten:
Im Traufbereich des Vordaches sind Winkel vorzusehen
die eine sichere und saubere Aufnahme der Entwässerungsrinne gewährleisten.
Im Firstbereich und einseitigen Seitenbereich des
Vordaches sind Wand-Anschlußwinkel vorzusehen
für die Anbindung aufgehende WDVS Fassade.
Dachneigung: 5°
Höhe: bis 3,25 m von OK Gelände bis OK Vordach First

Der Einbau erfolgt über Ausgängen nach örtlicher
Prüfung der Einbaumaße.
Vorgerichtet für Entwässerung vorgehängte Kastenrinne
mit einseitigen Fallrohr einschl. Anschluss an
Standrohr
Grundleitung.
Werkstattzeichnungen sind vorzulegen.
Statische Berechnung sind anzufertigen und zu
übergeben.
Gleiches trifft für die Befestigungsmittel an den
oben genannten Bauteilen zu.
Das Entfernen aller Schutzbeschichtungen und Klebefolien ist Leistungsumfang AN.
Die Grundreinigung mit oberflächenentspanntem
Wasser sowie nachfolgender Konservierung beidseitig
ist einzukalkulieren.
Menge: 1,000 St

**01.06.0008 Kastenrinne**
Dachentwässerungsrinne als Kastenrinne,
Alu, pulverbeschichtet
mit Gefälleausbildung zu den vorhandenen
Grundleitungsanschlüssen, passend zu den
vor beschriebenen Vordachkonstruktionen komplett
herstellen, inkl. Überhangstreifen, mehrfach gekantet,
Versiegelung des Abschlußrandes mit einer elastischen,
schlagregendichten und witterungsbeständigen
Abdichtung,
alle Anpaßarbeiten, Abkantungen, Unterkonstruktionen
und Befestigungen sowie der Rinnenhalter und
erforderliche
Schiebenähte, an die vorh. Ausbildung der
Stahlkonstruktion
angepaßt, nach genauem Aufmaß vor Ort.
Kastenrinne einschl. Anschluß mehrfach abgekantet.
Einschließlich eines Frontbleches pulverbeschichtet,
Farbe wie Kastenrinne, gekantet, mit Tropfnase
zwischen Kastenrinne und Stahlträger für eine
geschlossene
Frontansicht der Traufe (Schnittfläche der
Stahlträgerprofile
sollen nicht sichtbar) liefern und montieren.
Material: Aluminiumblech, pulverbeschichtet
Farbe: in Anlehnung an RAL und Wahl des Auftraggebers,
Standardfarben
Nenngröße Kastenrinne:  Breite 90 mm
Frontblech: H= 200 mm zzgl. Abkantungen
Menge: 9,000 m

**01.06.0009 Rinnen-Endstücke**
Rinnen-Endstücke aus Alu, pulverbeschichtet
Rinnen-Endstücke, für vor beschriebene Kastenrinnen;
wasserdicht vernieten und verlöten, für
Zuschnitt: angepaßt an die Kastenrinnenausbildung
Material: Aluminiumblech, pulverbeschichtet
Farbe: in Anlehnung an RAL und Wahl des Auftraggebers,
Standardfarben
Menge: 4,000 St

**01.06.0010 Rinnenablaufstutzen**
Rinnenablaufstutzen, gerade, Alu, pulverbeschichtet
Rinnenablaufstutzen, gerade, als Rinnenanschluß für
unterseitig ansetzbares Fallrohr einschl. des nötigen
Ausschnittes: bis DN 100
Material: Aluminiumblech, pulverbeschichtet
Farbe: in Anlehnung an RAL und Wahl des Auftraggebers,
Standardfarben
Menge: 2,000 St

**01.06.0011 Fallrohre, bis DN 100**
Fallrohre, Alu, pulverbeschichtet, bis DN 100
Fallrohre für Dachentwässerungen, in rundem
Querschnitt; Anschluß an die Dachentwässerung
Vordächer, komplett herstellen, incl.
aller Zubehör- und Befestigungsteile,
Material: Aluminiumblech, pulverbeschichtet
Farbe: in Anlehnung an RAL und Wahl des Auftraggebers,
Standardfarben
Nenngröße: bis DN 100
Höhe: bis 3,00 m
Menge: 6,500 m

**01.06.0012 Konsole Höhenausgleich Vordach 1**
Zusätzliche Stahlkonsole für Vordach 1 über
Haupteingang zum Höhenausgleich der Isokörbe
bis 25 mm, liefern und fachgerecht montieren.
Menge: 4,000 St

#### Titel 01.07 Sonnenschutz

**01.07.0001 F1-Raffstore B/H 2,50/1,73 m**
F1-Raffstoren als Aluminium-Sonnenschutzjalousie
Raffstoren als Sonnenschutzanlage einschl. Motor,
gemäß Systembeschreibung Raffstoren
komplette Lieferung und montieren. Die Befestigung
erfolgt systemgebunden, verdecktliegend, mit selbstdichtenden Befestigungsmitteln, mit Führungsschienen auf dem Fensterrahmen der Alu-Fenster-
konstruktion unter Berücksichtigung der herzustellenden
Fassadendämmung WDVS.
Ausführung: Leistungsmerkmale gemäß Systembeschreibung Raffstore, einschl. Anschluß
an die Elt-Dose neben dem Fenster
Abmessung: 2500 mm x 1730 mm
2-flügliges Fenster - 2 Dreh-Kippflügel
Höhe:  1730 mm
(~1500 mm + Blendenhöhe + Laibungsdämmung/-putz)
obere Rahmenverbreiterung für Befestigung Raffstore
Fensterfarbe: außen RAL 9007
Fensterteilung: 2 St DK-Flügel mit mittiger
Pfostenteilung inkl. oberer Blendrahmenverbreiterung

Bereich:
Anzahl F1-Fenster, 2flg. mit Raffstore
EG
R.1.7 Umkleide Herren:  2 x F1, 2flg.
R.1.8 Aufenthaltsraum/ Teeküche:  2 x F1, 2flg.
OG
R.2.7/ 2.8 Aufenthaltsraum/ Teeküche: 2 x F1, 2flg.
R.2.10 Archiv:  1 x F1, 2flg.
R.2.11 Büro Bauüberwachung:  1 x F1, 2flg.
R.2.14 Büro Tunneltechnik:  1 x F1, 2flg.
Menge: 9,000 St

**01.07.0002 F3-Raffstore B/H 1,25/1,73 m**
F3-Raffstoren als Aluminium-Sonnenschutzjalousie
Raffstoren als Sonnenschutzanlage einschl. Motor,
gemäß Systembeschreibung Raffstoren
komplette Lieferung und montieren. Die Befestigung
erfolgt systemgebunden, verdecktliegend, mit selbstdichtenden Befestigungsmitteln, mit Führungsschienen auf dem Fensterrahmen der Alu-Fenster-
konstruktion unter Berücksichtigung der herzustellenden
Fassadendämmung WDVS.
Ausführung: Leistungsmerkmale gemäß Systembeschreibung Raffstore, einschl. Anschluß
an die Elt-Dose neben dem Fenster
Abmessung: 1250 mm x 1730 mm
1-flügliges Fenster - 1 Dreh-Kippflügel
Höhe:  1730 mm
(~1500 mm + Blendenhöhe + Laibungsdämmung/-putz)
obere Rahmenverbreiterung für Befestigung Raffstore
Fensterteilung: 1 St DK-Flügel inkl. oberer
Blendrahmenverbreiterung.

Bereich:
Anzahl F3-Fenster, 1flg. mit Raffstore
EG
R.1.1 barrierefreies WC:  1 x F3, 1flg.
R.1.2 Umkleide Damen:  1 x F3, 1flg.
R.1.3 Dusche Damen:  1 x F3, 1flg.
R.1.5b WC Herren:  1 x F3, 1flg.
R.1.6 Waschraum/ Dusche Herren:  1 x F3, 1flg.
R.1.7 Umkleide Herren:  1 x F3, 1flg.
OG
R.2.1 Labor 4 Netzwerk/ Technik:  2 x F3, 1flg.
R.2.2b WC Herren:  1 x F3, 1flg.
R.2.3 WC Damen:  1 x F3, 1flg.
R.2.4 Büro Erhaltung/ Elektrofachkraft: 2 x F3, 1flg.
R.2.11 Büro Bauüberwachung:  1 x F3, 1flg.
R.2.12 Büro Elektrofachkraft:  2 x F3, 1flg.
R.2.13 Büro Funktechnik SWIS:  2 x F3, 1flg.
R.2.17 Drucker/ Kopierer:  1 x F3, 1flg.
R.2.19b Flur:  1 x F3, 1flg.
Menge: 19,000 St

**01.07.0003 F4-Raffstore B/H 1,25/1,73 m**
F4-Raffstoren als Aluminium-Sonnenschutzjalousie
Raffstoren als Sonnenschutzanlage einschl. Motor,
gemäß Systembeschreibung Raffstoren
komplette Lieferung und montieren. Die Befestigung
erfolgt systemgebunden, verdecktliegend, mit selbstdichtenden Befestigungsmitteln, mit Führungsschienen auf dem Fensterrahmen der Alu-Fenster-
konstruktion unter Berücksichtigung der herzustellenden
Fassadendämmung WDVS.
Ausführung: Leistungsmerkmale gemäß Systembeschreibung Raffstore, einschl. Anschluß
an die Elt-Dose neben dem Fenster
Abmessung: 1250 mm x 1730 mm
1-flügliges Fenster - 1 Dreh-Kippflügel
Höhe:  1730 mm
(~1500 mm + Blendenhöhe + Laibungsdämmung/-putz)
obere Rahmenverbreiterung für Befestigung Raffstore
Fensterteilung: 1 St DK-Flügel inkl. oberer
Blendrahmenverbreiterung

Bereich:
Anzahl F4-Fenster, 1flg. mit Raffstore
EG
R.1.12 Labor 1 Tunneltechnik:  1 x F4, 1flg.
R.1.13 Labor 2 Verkehrstechnik:  2 x F4, 1flg.
Menge: 3,000 St

**01.07.0004 F5-Raffstore B/H 2,50/1,73 m**
F5-Raffstoren als Aluminium-Sonnenschutzjalousie
Raffstoren als Sonnenschutzanlage einschl. Motor,
gemäß Systembeschreibung Raffstoren
komplette Lieferung und montieren. Die Befestigung
erfolgt systemgebunden, verdecktliegend, mit selbstdichtenden Befestigungsmitteln, mit Führungsschienen auf dem Fensterrahmen der Alu-Fenster-
konstruktion unter Berücksichtigung der herzustellenden
Fassadendämmung WDVS.
Ausführung: Leistungsmerkmale gemäß Systembeschreibung Raffstore, einschl. Anschluß
an die Elt-Dose neben dem Fenster
Abmessung: 2500 mm x 1730 mm
2-flügliges Fenster - 2 Dreh-Kippflügel
Höhe:  1730 mm
(~1500 mm + Blendenhöhe + Laibungsdämmung/-putz)
obere Rahmenverbreiterung für Befestigung Raffstore
Fensterfarbe: außen RAL 9007
Fensterteilung: 2 St DK-Flügel mit mittiger
Pfostenteilung incl. oberer Blendrahmenverbreiterung

Bereich:
Anzahl F5-Fenster, 2flg. mit Raffstore
EG
R.1.11 Monitorraum:  1 x F5, 2flg.
R.1.12 Labor 1 Tunneltechnik:  1 x F5, 2flg.
Menge: 2,000 St

**01.07.0005 F6-Raffstore B/H 6,41/1,73 m**
F6-Raffstoren als Aluminium-Sonnenschutzjalousie
Raffstoren als Sonnenschutzanlage einschl. Motoren,
gemäß Systembeschreibung Raffstoren
komplette Lieferung und montieren. Die Befestigung
erfolgt systemgebunden, verdecktliegend, mit selbstdichtenden Befestigungsmitteln, mit Führungsschienen auf dem Fensterrahmen der Alu-Fenster-
konstruktion unter Berücksichtigung der herzustellenden
Fassadendämmung WDVS.
Ausführung: Leistungsmerkmale gemäß Systembeschreibung Raffstore, einschl. Anschluß
an die Elt-Dose neben dem Fenster
Abmessung: 6410 mm x 1730 mm
2 x 2-flügliges Fenster - 2 Dreh-Kippflügel,
Paneel, inkl. oberer Blendrahmenverbreiterung
Höhe: 1730 mm
(~1500 mm + Blendenhöhe + Laibungsdämmung/-putz)
obere Rahmenverbreiterung für Befestigung Raffstore
Fensterteilung:
2 Teile jeweils als 2-flügliges Fenster mit mittiger
Pfostenteilung, 2 x 2 Dreh-Kippflügel,
geteilt, 2 x 2,41-2,50 x 1,73 m (BxH),
dazwischen Paneelfeld ohne Raffstoreeinsatz;
genaue Fensterteilung durch Aufmaß vor Ort
in Abhängigkeit der genauen Lage der raumttrennenden
Wand, wegen Raumteilung, Pfostenverbreiterung für
Trockenbauwandanschluss, geteilte Raffstore-Anlage,
2 Motoren, 2 x Leitungsabgang und Bedienstellen;
1x für  1 x 2-flügliges Fenster
1x für  1 x 2-flügliges Fenster

Bereich:
Anzahl F6-Fenster, 2x2flg. mit Raffstore, mit 2 Motoren

OG zwischen
R.2.5 Büro Stellvertreter u.Bürokauffrau/ R.2.6 Büro
Fachinformatik:
1 x F6, 2x2flg.
Menge: 1,000 St

**01.07.0006 F7-Raffstore B/H 7,73/1,73 m, Ecke**
F7-Raffstoren als Aluminium-Sonnenschutzjalousie
Bereich 90° Ecke, B = 2 x 3,865 m
Raffstoren als Sonnenschutzanlage einschl. Motoren,
gemäß Systembeschreibung Raffstoren
komplette Lieferung und montieren. Die Befestigung
erfolgt systemgebunden, verdecktliegend, mit selbstdichtenden Befestigungsmitteln, mit Führungsschienen auf dem Fensterrahmen der Alu-Fenster-
konstruktion unter Berücksichtigung der herzustellenden
Fassadendämmung WDVS.
Ausführung: Leistungsmerkmale gemäß Systembeschreibung Raffstore, einschl. Anschluß
an die Elt-Dose neben dem Fenster
Abmessung: B/H 7730 mm x 1730 mm
B = 2 x 3865 mm
im Grundriss 1 x 90° abgewinkelt
je inkl. oberer Blendrahmenverbreiterung,
Höhe:  1730 mm
(~1500 mm + Blendenhöhe + Laibungsdämmung/-putz)
obere Rahmenverbreiterung für Befestigung Raffstore
Fensteraufteilung: 6-teiliges Fensterelement mit
Pfostenteilung, über Eck

Teil 1:  3-teilig, Breite 3,865 m gemessen an
Rohbauaußenkante, bestehend aus
1 x 2fl. Fenster B/H 2,50 x 1,73 m
Rest: seitlich daneben Paneel, ohne Raffstore,
Paneelanschluß an 90° Ecke

Teil 2:  3-teilig, Breite 3,865 m gemessen an
Rohbauaußenkante, bestehend aus
2 x 1fl. Fenster B/H 1,25 x 1,73 m
Rest: dazwischen Paneel, ohne Raffstore,
Fensteranschluß an 90° Ecke

geteilte Raffstore-Anlage, 2 Motoren, 2x Leitungsabgang und Bedienstellen;
1x für  1 x 2-flügliges Fenster
1x für  2 x 1-flügliges Fenster

Bereich:
Anzahl F7-Fenster, 1x2flg., 2x1flg. mit Raffstore, mit
2 Motoren
OG
R.2.16 Büro Standortleiter: 1 x F7, 1x2flg., 2x1flg
Menge: 1,000 St

**01.07.0007 F8-Raffst. B/H 2,50/1,73 m, Eternit**
F8-Raffstoren als Aluminium-Sonnenschutzjalousie
Bereich Eternitfassadenverkleidung
Raffstoren als Sonnenschutzanlage einschl. Motor,
gemäß Systembeschreibung Raffstoren
komplette Lieferung und montieren. Die Befestigung
erfolgt systemgebunden, verdecktliegend, mit selbstdichtenden Befestigungsmitteln, mit Führungsschienen auf dem Fensterrahmen der Alu-Fenster-
konstruktion unter Berücksichtigung der herzustellenden
Fassadendämmung WDVS.
Ausführung: Leistungsmerkmale gemäß Systembeschreibung Raffstore, einschl. Anschluß
an die Elt-Dose neben dem Fenster
Abmessung: 2500 mm x 1730 mm
2-flügliges Fenster - 2 Dreh-Kippflügel
Anschluss Eternitfassade
Höhe:  1730 mm
(~1500 mm + Blendenhöhe + Anschluss Eternitfassade-
Portalausbildung Haupteingang)
obere Rahmenverbreiterung für Befestigung Raffstore
Fensteraufteilung: 2 St DK-Flügel mit mittiger
Pfostenteilung inkl. oberer Blendrahmenverbreiterung

Bereich:
Anzahl F8-Fenster, 2flg. mit Raffstore, Bereich Eternit
OG
R.2.15 Beratung:  2 x F8, 2flg.
R.2.18 Büro Bauüberwachung:  1 x F8, 2flg.
Menge: 3,000 St

**01.07.0008 F9-Raffst. B/H 1,25/1,73 m, Eternit**
F9-Raffstoren als Aluminium-Sonnenschutzjalousie
Bereich Eternitfassadenverkleidung
Raffstoren als Sonnenschutzanlage einschl. Motor,
gemäß Systembeschreibung Raffstoren
komplette Lieferung und montieren. Die Befestigung
erfolgt systemgebunden, verdecktliegend, mit selbstdichtenden Befestigungsmitteln, mit Führungsschienen auf dem Fensterrahmen der Alu-Fenster-
konstruktion unter Berücksichtigung der herzustellenden
Fassadendämmung WDVS.
Ausführung: Leistungsmerkmale gemäß Systembeschreibung Raffstore, einschl. Anschluß
an die Elt-Dose neben dem Fenster
Abmessung: 1250 mm x 1730 mm
1-flügliges Fenster - 1 Dreh-Kippflügel
Anschluss Eternitfassade
Höhe:  1730 mm
(~1500 mm + Blendenhöhe + Anschluss Eternitfassade)
obere Rahmenverbreiterung für Befestigung Raffstore
Fensteraufteilung: 1 St DK-Flügel inkl. oberer
Blendrahmenverbreiterung

Bereich:
Anzahl F9-Fenster, 1flg. mit Raffstore, Bereich Eternit
OG
R.2.15 Beratung, 1 x F9 Eternit:  1 x F9, 1flg.
Menge: 1,000 St

**01.07.0009 U-Blenden für Raffstoren**
U-Blenden für Raffstoren
U-Schutzblende (Standard-Blende) aus gekantetem
Aluminium,
2,0 mm stark, Typ BL 06, Abm.  21,0 x 12 cm HxB,
seitlich geschlossen, die Blende ist vorerst nach außen

sichtbar und liegt zur Fassadendämmung 2 cm zurück.
Oberfläche für Putzträgerplatte vorgerichtet,
Standardbügel,
Lieferung und Montage  Putzträgerplatte und
Kantenschutzprofil
durch Los Fassade (WDVS 14 cm)
Menge: 80,000 m

**01.07.0010 Sonnenschutzzentrale**
Sonnenschutzzentrale gemäß Systembeschreibung
komplette Lieferung und montieren.
Gehäuse weiß, inkl. Unterputzdose für Bediengerät,
Sonnenschutzsteuerung:
-Grundlage, Funktion, Leistungsumfang:
 2 Geschosse, je Fenster 1 Behang mit Motor, je Fenster
 1 Taster (bei 3 Fenster 2 Motor/Taster erforderlich)
-1 Stück Windmesser für 4 Fassadenseiten einschl.
 Verkabelung der Windmesser an Steuerung
 auf der Fassade
-Einzelsteuerung
Jeder Sonnenschutzmotor wird vor Ort mittels
Bedienungselement gesteuert.
-Windwarnanlage
Um die Anlagen vor Sturmschäden zu schützen, ist der
gesamten Steuerung die Windwarnanlage
übergeordnet (oberste Priorität).
Menge: 1,000 St

**01.07.0011 Zulage Aufputzgehäuse**
Zulage zur Vorposition Sonnenschutzzentrale für
Montagegehäuse Bediengerät als Aufputzgehäuse,
weiß
Menge: 1,000 St

**01.07.0012 Meßwertgeber Wind**
Kompakter Messwertgeber Wind aus massivem, UV-be-
ständigem, Kunststoff, komplette Lieferung und
montieren.
Der Messwertgeber erfasst:
Zur genauen Erfassung der Windgeschwindigkeit,
Sonneneinstrahlung getrennt nach Himmelsrichtungen,
müssen vier Photodioden zur Verfügung stehen.
Die Erfassung der Dämmerung muss
ohne zusätzlichen Messwertgeber mittels einer der vier
Photodioden erfolgen.
Die Niederschlagssensorfläche muss beheizbar ausgeführt sein und muss sich unter 15° Celsius
selbstständig zuschalten.
Die Spannungsversorgung für die Wetterstation muss
über die Sonnenschutzzentrale erfolgen, so dass keine
zusätzlichen Netzteile notwendig sind.
Zudem muss der Anschluss am Messwertgeber steckbar
ausgeführt sein und über eine 4-adrige Anschlussleitung
erfolgen.
Die Befestigung erfolgt an einem mitgelieferten
Montagewinkel, Wandabstand stufenweise verstellbar
von 300 - 500 mm, für Befestigung an der Fassade,
inkl. Verlängerung der Leitung bis max. 200 Meter.
Abmessungen (B x H x T): 55 x 155 x 100 mm
Spannungsversorgung: 24 V DC (über Zentrale)
Im EP enthalten sind Lieferung, Montage und Anschluß
an das Stromnetz, Verteilerdose und Windschutzzentrale
nach Abstimmung mit Elt.-Installation.
Menge: 1,000 St

**01.07.0013 Verkabelung herstellen**
Verkabelung zwischen Zentralsteuerung und Windwächter
herstellen einschließlich der Verlegeschlitze,
Lieferung und Montage der Verkabelung mit kompletten
Zubehör, Befestigungsmittel und fachgerechtes schließen
und Abdichten der Schlitze inkl. Schuttentsorgung mit
Deponiegebühren.
Menge: 20,000 m

**01.07.0014 Geschoßansteuerungen**
Geschossansteuerverteiler, für bis zu 4 Fassaden,
speziell für Motorsteuereinheiten mit internem Netzteil
komplette Lieferung und montieren. Je Fassade muss
sowohl ein Taster- als auch ein Zentraleingang zur
Verfügung stehen.
Jede Fassade muss einzeln über eine Sonnenschutzzentrale bedienbar sein. Die vier Fassadenausgänge
müssen potentialfrei ausgeführt sein.
Ein örtlicher Fahrbefehl muss nach einem Tastendruck
von länger als 2 Sekunden gespeichert werden, die fest
eingestellte Laufzeit muss 3 Minuten betragen.
Bei Erreichen der unteren Behangposition erfolgt
kein Wendeimpuls. Bei einem Zentralbefehl muss ein
gespeicherter Fahrbefehl gelöscht und die örtliche
Bedienung blockiert werden.
Bei einem Tastendruck kürzer als 2 Sekunden darf der
Fahrbefehl nicht gespeichert werden, die Behänge müssen
schrittweise gefahren werden können.
Alle Anschlussklemmen müssen als 2,5 qmm
Schraubklemmen ausgeführt sein.
Das Gehäuse muss der Norm für Installationseinbaugeräte
nach DIN 43880 entsprechen, Aufputzgehäuse.
Im EP enthalten sind Lieferung, Montage und Anschluß an
das Stromnetz, Verteilerdose und Windschutzzentrale
nach Abstimmung mit Elt.-Installation.
Menge: 2,000 St

**01.07.0015 Motorsteuereinheiten**
Motorsteuereinheiten, komplett liefern und montieren.
Für die Ansteuerung eines Motors über die Sonnenschutzzentrale. Die Motorsteuereinheit muss über getrennte
Steuer- und Kraftschleifleitungen betrieben werden
können.
Die Steuerspannung muss in der Motorsteuereinheit
selbst erzeugt werden. Ein externes Netzteil soll nicht
notwendig sein.
Zur Steuerung der Antriebe müssen 2 Steuerungsprogramme auswählbar sein.
Örtliche Bedienung über Taster muss möglich sein.
Ein örtlicher Fahrbefehl muss je nach Programmierung
nach 2 Sek. oder sofort gespeichert werden.
Bei einem Zentralbefehl muss dieser Fahrbefehl gelöscht
und die örtliche Bedienung blockiert werden.
Alle Anschlussklemmen müssen zur sicheren Montage
als Schraubklemmen ausgeführt sein.
Am Gerät muss das Logikverhalten, Zeitlogik oder
Permanentlogik, umschaltbar sein.
Sonnenschutzsteuerung:
- Grundlage, Funktion, Leistungsumfang:
  2 Geschosse,
  je Fenster 1 Behang mit Motor
  je Fenster 1 Taster
  (bei 3 Fenster 2 Motor/Taster erforderlich)
- 1 Stück Windmesser für 4 Fassadenseiten einschl.
  Verkabelung der Windmesser an Steuerung auf der
Fassade
- Einzelsteuerung
  Jeder Sonnenschutzmotor wird vor Ort mittels
  Bedienungselement gesteuert.
- Windwarnanlage
  Um die Anlagen vor Sturmschäden zu schützen, ist der
  gesamten Steuerung die Windwarnanlage übergeordnet.
Im EP enthalten sind Lieferung, Montage, Anschluß an
das Stromnetz, Verteilerdose und Windschutzzentrale
nach Abstimmung mit Elt.-Installation einschließlich
Aufputzgehäuse und Taster je Motorsteuereinheit.

Im EP enthalten:
Überspannungsschutz und "Hirschmann Atak3/Stas3"
Steckverbindung für Raffstoremotoren liefern, einbauen,
und anschließen, einschließlich Funktionsprobe.
Los Elektro übernimmt Motoranschlusskabel im
Innenraum und führt dieses zur Übergabedose.
Verortung der Anschlusspunkte und Anschlussschemen
hat durch Absprache und Koodination der Gewerke
untereinander vor Beginn der Arbeiten zu erfolgen.

Bereich:
F1-Raffstore:  8 Stk. x 1 Motor
F3-Raffstore:  19 Stk. x 1 Motor
F4-Raffstore:  2 Stk. x 1 Motor
F5-Raffstore:  2 Stk. x 1 Motor
F6-Raffstore:  1 Stk. x 2 Motoren
F7-Raffstore:  1 Stk. x 2 Motoren
F8-Raffstore:  3 Stk. x 1 Motor
F9-Raffstore:  1 Stk. x 1 Motor
Menge: 40,000 St

**01.07.0016 Erstellung Leitungsschemaplan**
*** Pauschalposition
Erstellung eines objektspezifischen
Leitungsschemaplanes und Spannungsabfalldiagramm
für die angebotene Sonnenschutzsteuerung durch
den Hersteller auf Grundlage zur Verfügung gestellter
Informationen wie
- Grundrissplänen mit eingetragenen Motorpositionen
- Gebäudegeometrie / Fassadenausrichtung
- Aufteilung von Mietbereichen
- Geforderte Funktionalität (Windüberwachung,
  Sonnenautomatik, Zeitschaltuhr etc.)
- Ausführung der örtlichen Bedienung/ Einzel-
  Gruppen- Zentralbedienung
einschl. Nacharbeiten bei Änderungen.
Das Leitungsschema muß Leitungszahl, Aderzahl und
Aderquerschnitt sowie die Angaben über die
Einspeisung der Steuergeräte beinhalten.
Ein kompletter Plansatz sowie Bedienungsanleitung
ist bei der Anlieferung der Steuergeräte mitzuliefern.
Menge: 1,000 Psch

**01.07.0017 Inbetriebnahme, Einweisung**
*** Pauschalposition
Parametrierung der Wind/Sonnenschutzsteuerung anhand
zur Verfügung gestellter Unterlagen wie Übersicht der
eingebauten Geräte und angeschlossenen Motoren
sowie den funktionalen Anforderungen des Auftraggebers
an die Wind/Sonnenschutzsteuerung.
Inbetriebnahme und Funktionsprüfung/ Probelauf der
Wind/Sonnenschutzsteuerung in Zusammenarbeit mit dem
Hersteller und der ausführenden Elektrofirma.
Einweisung des Nutzers in Bedienung und Funktionen
der Wind-/ Sonnenschutzsteuerung.
Menge: 1,000 Psch

#### Titel 01.08 Sonstiges

**01.08.0001 Werkplanung, Fenster und Türen**
*** Pauschalposition
Werkplanung, Fenster und Türen
Der Auftragnehmer hat für jede Position inkl. der
Bauwerksanschlüsse Werk-Detailzeichungen
mit Vertikal- und Horizontalschnitten
im Maßstab 1:10 bis 1:5 und Ansichten im Maßstab
1:20 zu erstellen und 3-fach in Papierform und digital
(DWG, PDF) zur Bestätigung durch den Auftraggeber
einschl. Nacharbeiten bei Änderungen zu übergeben.
Erst nach Genehmigung der Zeichnungen darf
mit der Fertigung und Montage begonnen werden.
Vorlage 2 Wochen nach Auftragserteilung, EP gilt für
alle beschriebenen Leistungen.
Aus den Darstellungen müssen Konstruktion, Maße,
Einbau, Befestigung und Bauanschlüsse der Bauteile
sowie die Einbaufolge erkennbar sein.
Menge: 1,000 Psch

**01.08.0002 Stat. Nachweis Fenster u. Türen**
*** Pauschalposition
Statische Nachweisführung Fenster und Türen
Statischer Nachweis/ Standsicherheitsnachweis
für alle Fenster und Tür-Konstruktionen sowie aller
Ihrer Einbauelemente, insbesondere der Verglasungen,
Verankerungen etc. Der statische Nachweis/
Standsicherheitsnachweis, über die Einhaltung
sämtlicher statischer Forderungen einschließlich der
TRAV, sind in schriftlicher Form (3-fach ), vorzulegen.
Menge: 1,000 Psch

**01.08.0003 Erstellen Abnahmedokumentation**
*** Pauschalposition
Erstellung der Abnahmedokumentation zu den
ausgeführten Leistungen Metallbau mit allen
erforderlichen Unterlagen wie erforderl.
Nachweisen, Zertifikaten, Wartungsanweisungen,
Bedienungsanleitungen, Schaltpläne u.a.
in 3-facher Ausfertigung in Papierform
(Gliederung Ordner entspricht Gliederung CD)
einschl. CD, digital pdf+dwg, Übergabe an den
Auftraggeber.
Menge: 1,000 Psch

**01.08.0004 Anschlußfugen aus Acryl, innen**
Anschlußfugen aus Acryl, innen, aus
unterschiedlichen Materialien einschließlich
Vorreinigen und Hinterfüllen der Fugen;
Fugenbreite: 5 - 8 mm i.M.
Fugenfarbe: in Anpassung an die Wand
Menge: 420,000 m

**01.08.0005 Mehrbreite der Fugen**
Anschlußfugen zwischen Tür und Laibung mit
elastischer Fugendichtmasse, für Fugenbreiten über 8 mm je angefangene 5 mm;
Menge: 100,000 m

**01.08.0006 Verleistungen im Außenbereich**
4 seitige Verleisten der  ALU-Glas-Tür- und Fenster-
Elemente auf der Raumaußenseite mit Alu-Leisten
in Anpassung an die Fenster/Türen einschl.
dauerelastische, witterungsbeständige Anschlußfugen
zur angrenzender Wandoberfläche aus unterschiedlichen
Materialien einschließlich Vorreinigen und Hinterfüllen

der Fugen; als Abdichtung der Elementeanschlüsse bis
zum Herstellen des WDVS an der Fassade.
Verleistungs- und Fugenfarbe:
in Anpassung an die Fenster/Türen
Leistenbreite: 80 mm
Menge: 330,000 m

**01.08.0007 Anschlußfugen, außen**
Anschlußfugen aus dauerelastische
Fugendichtungsmaterial, außen, zwischen Blende
und angrenzender Wandoberfläche aus
unterschiedlichen Materialien einschließlich
Vorreinigen und Hinterfüllen der Fugen,
Hinterfüllschnüre aus Polyethylen;
in schlagregendichter und witterungsbeständiger
Ausführung.
Dauerelastischer Dichtstoffe mit folgenden Qualitäten:
- Neutralvernetzend
- Geruchsneutral
- Elastisch und abriebfest
- Pilzhemmend ausgestattet
- UV-und alterungsbeständig
Fugenbreite: 5 - 8 mm i.M.
Fugenfarbe: in Anpassung an Außenputz WDVS
Menge: 330,000 m

**01.08.0008 Kennzeichnung der Glastürflächen**
Kennzeichnung der Glastürflächen
Kennzeichnung der Glastürflächen in Augen- und
Kniehöhe durch Lieferung und Aufkleben horizontaler
Streifenbänder zur deutlichen Wahrnehmung der Tür.
Performance Folie, matt-weiss/grau, breite Streifen,
waagerecht, mit Kratzspurschutzsystem,
als dekorativen Durchlaufschutz / Personenstopper-
Streifen transluszent, matt-weiss/grau für Glastüren,
Länge / durchgehend, je Türflügel Glasfläche;

1x Montagehöhe ab Oberkante Fußboden: OK 160 cm.
4 Streifen
Breite der Streifen:
1 x 20 mm, weiss-matt
Zwischenraum 20 mm
1 x 20 mm grau-matt
Zwischenraum 20 mm
1 x 20 mm, weiss-matt
Zwischenraum 20 mm
1 x 80 mm weiss-matt
Gesamthöhe 200 mm am Glas

1x Montagehöhe ab Oberkante Fußboden: OK 60 cm.
2 Streifen
Breite der Streifen:
1 x 80 mm, weiss-matt
Zwischenraum 20 mm,
1 x 20 mm grau-matt
Gesamthöhe 120 mm am Glas

Technische Erläuterung:
Polyesterlaminat mit weiss/grau-matten Streifen,
Durchlaufschutz gemäss gesetzlichen Vorgaben,
Kratzfeste Hard-Coat beschichtete Oberfläche,
SCR-vergütet,
UV-Beständig (direkt im Polyester eingearbeitet),
High-Tech langzeitstabiler Klebstoff,
Rückstandsfrei entfernbar.
Die Zulässigkeit für T30 und RS-Türen muss
gewährleistet sein.
Bei Außentüren aufkleben auf der Innenseite
der Glasflächen.
Aufmaß; Meter-Länge für beschriebene 6 Streifen
übereinander

Bereich: alle Alu-Glas-Tür-Elemente
M1-Außentür, B/H 2,50/2,30 m, 2flg.:  1 Stk.
M2-Innentür, B/H 2,51/2,30 m, 2flg.:  1 Stk.
M3-Innentür, B/H 1,26/2,13 m, 1flg.:  1 Stk.
M4-Innentür, B/H 1,26/2,13 m, 1flg.:  2 Stk.
M5-Außentür, B/H 1,26/2,30 m, 1flg.:  2 Stk.
M6-Innentür, B/H 1,26/2,13 m, 1flg.:  1 Stk.
M7-Außentür, B/H 2,50/2,30 m, 2flg.:  1 Stk.
M8-Innentür, B/H 1,35/2,30 m, 1flg.:  1 Stk.
M9-Außentür, B/H 1,28/2,30 m, 1flg.:  1 Stk.
Menge: 33,000 m
